# Leistungsbeschreibung (GAEB 90, DA81)
Währung: EUR

## Dickbeschichtung

### 1 IMBERAL

#### 1.01 IMBERAL 2K Winter 26B Teil 4

**1.01.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Bei Arbeiten unter + 5 °C nur frostfreie Produkte
verwenden.
Folgende Technische Merkblätter sind zu beachten:
IMBERAL® Aquarol Winter 16D
INTRASIT® 1KFlex 54Z
®IMBERAL RSB 55Z
INTRASIT® DS2 54Z
INTRASIT® Poly-C2 54Z
INTRASIT® FSM 55Z
IMBERAL® FAB 89ZH
IMBERAL® Multidrain 89V
IMBERAL® AS Multidrain 89V
INTRASIT® FSM Winter 56Z
®HADAPLAN T2 12E
INTRASIT® RZ1 55HSP
Menge: 0,000

**1.01.020 Wandquerschnittsabdichtung gem. DIN 18195**
Die Horizontalabdichtung erfolgt in allen aufgehenden
Wänden. Die Abdichtung sollte auf der Bodenplatte oder
auf der ersten Steinlage verlegt werden. Als Abdichtung
können Bitumen-Dachdichtungsbahnen, Bitumen-Dachbahnen
bzw. Kunststoff-Dichtungsbahnen (müssen
bitumenverträglich sein) eingesetzt werden
Menge: 0,000 m²

**1.01.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**1.01.040 Bewegungsfugen im Boden**
*** Bedarfsposition mit GB
®Bewegungsfugen in der Bodenplatte mit
bitumenverträglichem Fugenabdeckband in 240 mm Breite
abdichten. Den Polyestervliesrand mit IMBERAL® 2K
Winter 26B aufkleben und später in die Flächenabdichtung einbinden. In Sonderfällen (hohe Zugkräfte)
kann das Band mit HADAPLAN T2 12E Bauharz aufgeklebt
werden
Verbrauch:
IMBERAL® 2K Winter 26B: ca.  1 kg/lfd.M. Fugenband
IMBERAL FAB 89ZH:® 1 m/lfd.M.
Menge: 0,000 lfdm

**1.01.050 Vorbereiten des Untergrundes**
Entfernen von Staub, Schmutz, Mörtelresten,
Sinterschichten u.a. haftungsvermindernden Teilen von
Wandflächen, Fundamentoberflächen und vorderkanten. Der
Untergrund muss eisfrei sein. Offene Fugen und
Ausbrüche >5 mm mit frostbeständigem (bis -5 °C),
polymervergüteten Spezialmörtel verschließen
Verbrauch:
INTRASIT FSM Winter 56Z:® 2 kg/l Hohlraum
Menge: 0,000 kg

**1.01.060 Hohlkehle**
Anlegen von Hohlkehlen in allen Innenecken. Eine
Flankenlänge von etwa 2 cm ist ausreichend.
Die Ausbildung der Hohlkehlen erfolgt bei Temperaturen
im Frostbereich ausschließlich mit dem frostbeständigem
(bis -5 °C), polymervergüteten Spezialmörtel. Fasen
aller Außenecken und kanten
Verbrauch:
INTRASIT FSM Winter 56Z:® 2 kg/lfd.M.
Menge: 0,000 lfdm

**1.01.070 Zwischenabdichtung**
*** Bedarfsposition mit GB
Bei Gefahr der negativen Wasserbelastung auf KMB kann
eine Zwischenabdichtung aus mineralischer oder
flexibler Dichtungsschlämme erfolgen.
Verarbeitungstemperaturen für Dichtungsschlämmen + 5°C
bis + 35°C
Verbrauch:
Mineralische Dichtungsschlämme
INTRASIT® DS2 54Z:  4 kg/m²
Flexible Dichtungsschlämmen
INTRASIT® Poly-C2 54Z, INTRASIT® 1KFlex 54Z:  ca.
3,5 kg/m²
Reaktivabdichtung
IMBERAL RSB 55Z:® 3,2 kg/m²
Menge: 0,000 m²

**1.01.080 Grundierung der Wandfläche**
®Zur Staubbindung, Verfestigung und Haftvermittlung
Auftragen der patentierten, wässrigen Grundierung
IMBERAL  Aquarol Winter 16D im Streich-, Roll- oder
Spritzverfahren bei Temperaturen bis 5 °C
Verbrauch:
IMBERAL® Aquarol Winter 16D:  0,15-0,25 kg/m²
Menge: 0,000 m²

**1.01.090 Abdichtung des Spritzwasserbereichs**
*** Bedarfsposition mit GB
Spritzwasserbereich mit starren oder flexiblen
Dichtungsschlämmen abdichten sofern ein Putzsockel
vorgesehen ist. Der Schlämmaufrag erfolgt von mind. 30
cm oberhalb GOK, bis ca. 20 cm unterhalb GOK.
Verarbeitungstemperaturen für Dichtungsschlämmen + 5 °C
bis + 35 °C
Verbrauch:
Mineralische Dichtungsschlämme
INTRASIT® DS2 54Z:  4 kg/m²
Flexible Dichtungsschlämmen
INTRASIT® Poly-C2 54Z, INTRASIT® 1KFlex 54Z:  ca.
3,5 kg/m²
Reaktivabdichtung
IMBERAL RSB 55Z:® 3,2 kg/m²
Menge: 0,000 m²

**1.01.100 Kratz- und Füllspachtelung**
Dünnschichtiger Auftrag zum Verschließen von Poren
(Beton) bzw. Egalisierung profilierter Untergründe. Die
Kratzspachtelung muss mindestens 24 Stunden vor Beginn
der Beschichtungsarbeiten durchgeführt werden.
Verbrauch:
IMBERAL® 2K Winter 26B:  1 kg/m² bei Betonflächen
IMBERAL® 2K Winter 26B:  1-3 kg/m² bei Mauerwerk
Menge: 0,000 m²

**1.01.110 Einbinden von Durchdringungen**
*** Bedarfsposition mit GB
Rohre hohlkehlenartig mit Gewebestreifen eindichten.
Einklemmfolien und Tellerrandanschlüsse ebenfalls mit
Gewebe verstärken und eindichten.
Menge: 0,000 Stck

**1.01.120 Bewegungsfugen im Wandbereich**
*** Bedarfsposition mit GB
Das Fugenband aus dem Bereich der Bodenplatte
weiterführen, die kaschierten Polyestervlieseinlagen
mit IMBERAL® 2K Winter 26B auf die Wandflächen
verkleben und später in die Flächenabdichtung
einbinden
Verbrauch:
IMBERAL® 2K Winter 26B:  ca. 1 kg/lfd.M. Fugenband
IMBERAL FAB 89ZH:® 1 m/lfd.M.
Menge: 0,000 lfdm

**1.01.130 Abdichtung der Wandfläche**
Aufbringen der Abdichtungsmasse im Spachtel- oder
Spritzverfahren (hahne PP 99). Der Auftrag muss 2-lagig
erfolgen, kann jedoch frisch in frisch durchgeführt
werden
Mindestverbrauch gem. DIN 18195 Teil 4:
IMBERAL2K Winter 26B:® 4,1 kg/m²
entspricht 3 mm Trockenschichtdicke
Menge: 0,000 m²

**1.01.140 Schutz und Dränschichten**
Schutzschicht nach vollständiger Durchtrocknung der
Flächenabdichtung aus einer mit Gleitvlies versehenen
Noppenbahn vorschriftsmäßig anbringen und verwahren.
Die Bahn muss in die Ringdrainage eingebunden werden
Verbrauch:
IMBERAL Multidrain 89V:® 1,05 m²/m²
IMBERAL AS Multidrain 89V:® 1 m/lfd.M.
Menge: 0,000 m²

**1.01.150 Schutz und Dränschichten**
*** Grundposition ZZ 000.0
Alternativ können Polystyroldränplatten,
Perimeterdämmplatten o.ä. Schutzplatten, die keine
punktuelle Belastung auf die Abdichtung ausüben mit
IMBERAL® 2K Winter 26B auf die vollständig
abgetrocknete Abdichtungsschicht verklebt werden. Im
Bereich der Hohlkehle muss ein Anschrägen der Platten
erfolgen. Eine mechanische Beanspruchung der Hohlkehle
z.B. durch Schubspannungen ist auszuschließen.
Verbrauch:
IMBERAL® 2K Winter 26B:  1,5 kg/m²
bei punktweiser Verklebung
Menge: 0,000 m²

**1.01.160 Vorbereiten des Untergrundes**
Entfernen von Staub, Schmutz, Mörtelresten, Graten,
Sinterschichten u.a. haftungsvermindernden Teilen von
der Bodenplattenoberfläche
Menge: 0,000 m²

**1.01.170 Kratzspachtelung der Bodenfläche**
Dünnschichtiger Auftrag zum Verschließen von Poren
Verbrauch:
IMBERAL® 2K Winter 26B:  1 kg/m²
Menge: 0,000 m²

**1.01.180 Abdichtung der Bodenflächen**
Aufbringen der Abdichtungsmasse im Spachtel- oder
Spritzverfahren (hahne PP 99). Der Auftrag muss 2-lagig
erfolgen, kann jedoch frisch in frisch durchgeführt
werden.
Mindestverbrauch gem. DIN 18195 Teil 4:
IMBERAL® 2K Winter 26B:  4,1 kg/m²
entspricht 3 mm Trockenschichtdicke
Menge: 0,000 m²

**1.01.190 Fußbodenaufbau**
Nach vollständiger Durchtrocknung der Abdichtungslage
Auflegen einer bitumenverträglichen Gleitfolie als
Schutz-und Trennlage. Anschließend kann weiterer Aufbau
erfolgen
Verbrauch:
PE-Folie:  2,1 m²/m²
Menge: 0,000 m²

#### 1.02 IMBERAL 2K Winter 26B Teil 6

**1.02.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Bei Arbeiten unter + 5 °C nur frostfreie Produkte
verwenden.
Folgende Technische Merkblätter sind zu beachten:
IMBERAL® Aquarol Winter 16D
INTRASIT® 1KFlex 54Z
IMBERAL®  VE 89V
INTRASIT® DS2 54Z
INTRASIT® Poly-C2 54Z
INTRASIT® SM 54Z
INTRASIT® FSM 55Z
IMBERAL® FAB 89ZH
IMBERAL® Multidrain 89V
IMBERAL® AS Multidrain 89V
INTRASIT® FSM Winter 56Z
IMBERAL® RSB 55Z
Menge: 0,000

**1.02.020 Vorbereiten des Untergrundes**
Entfernen von Staub, Schmutz, Mörtelresten, Graten,
Sinterschichten u.a. haftungsvermindernden Teilen von
der Bodenplattenoberfläche
Menge: 0,000 m²

**1.02.030 Bewegungsfugen im Boden**
*** Bedarfsposition mit GB
Bei zu erwartendem aufstauenden Sickerwasser sind
Bewegungsfugen in der Bodenfläche zu vermeiden. Sollten
hier Fugen angeordnet werden, so ist dies eine
Sonderbauweise. Die erforderliche Abdichtungsmaßnahme
muss objektspezifisch geplant und ausgeführt werden
Menge: 0,000 lfdm

**1.02.040 Grundierung der Bodenfläche**
®Zur Staubbindung, Verfestigung und Haftvermittlung
Auftragen der patentierten, wässrigen Grundierung
IMBERAL  Aquarol Winter 16D im Streich-, Roll- oder
Spritzverfahren
Verbrauch:
IMBERAL® Aquarol Winter 16D:  0,15-0,25 kg/m²
Menge: 0,000 m²

**1.02.050 Kratzspachtelung der Bodenfläche**
Dünnschichtiger Auftrag zum Verschließen von Poren
Verbrauch:
IMBERAL® 2K Winter 26B:  1 kg/m²
Menge: 0,000 m²

**1.02.060 Abdichtung der Bodenfläche**
Aufbringen der Abdichtungsmasse im Spachtel- oder
Spritzverfahren (hahne PP 99). Der Auftrag muss 2-lagig
erfolgen. In die erste Lage wird vollflächig eine
Verstärkungseinlage eingearbeitet
Mindestverbrauch gem. DIN 18195 Teil 6:
IMBERAL2K Winter 26B:® 5,5 kg/m²
entspricht 4 mm Trockenschichtdicke
IMBERAL®  VE 89V:  1,05 m²/m²
Menge: 0,000 m²

**1.02.070 Schutzestrich Boden**
Nach vollständiger Durchtrocknung der Abdichtung
Verlegung einer doppellagigen PE-Folie als Schutz- und
Trennschicht. Anschließend Aufbringen eines
Schutzestrichs
Verbrauch:
PE-Folie:  2,1 m²/m²
Menge: 0,000 m²

**1.02.080 Abdichtung des Spritzwasserbereichs**
*** Bedarfsposition mit GB
Spritzwasserbereich mit starren oder flexiblen
Dichtungsschlämmen abdichten sofern ein Putzsockel
vorgesehen ist. Der Schlämmaufrag erfolgt von mind. 30
cm oberhalb GOK, bis ca. 20 cm unterhalb GOK.
Verarbeitungstemperatur für Dichtungsschlämmen + 5 °C
bis + 35 °C
Verbrauch:
Mineralische Dichtungsschlämme
INTRASIT® DS2 54Z:  4 kg/m²
Flexible Dichtungsschlämmen
INTRASIT® Poly-C2 54Z, INTRASIT® 1KFlex 54Z:  ca.
3,5 kg/m²
Reaktivabdichtung
IMBERAL® RSB 55Z:  3,2 kg/m²
Menge: 0,000 m²

**1.02.090 Vorbereiten des Untergrundes**
Entfernen von Staub, Schmutz, Mörtelresten,
Sinterschichten u.a. haftungsvermindernden Teilen von
Wandflächen, Fundamentoberflächen und vorderkanten. Der
Untergrund muss eisfrei sein. Offene Fugen und
Ausbrüche >5 mm mit frostbeständigem (bis -5 °C),
polymervergüteter Spezialmörtel verschließen. Fasen
aller Außenecken und kanten
Verbrauch:
INTRASIT FSM Winter 56Z:® 2 kg/l Hohlraum
Menge: 0,000 kg

**1.02.100 Grundierung der Wandfläche**
®Zur Staubbindung, Verfestigung und Haftvermittlung
Auftragen der patentierten, wässrigen Grundierung
IMBERAL  Aquarol Winter 16D im Streich-, Roll- oder
Spritzverfahren bei Temperaturen bis -5 °C
Verbrauch:
IMBERAL® Aquarol 10D:  0,15-0,25 kg/m²
Menge: 0,000 m²

**1.02.110 Hohlkehle**
Anlegen von Hohlkehlen in allen Innenecken. Eine
Flankenlänge von etwa 2 cm ist ausreichend. Die
Ausbildung der Hohlkehlen erfolgt bei Temperaturen im
Frostbereich ausschließlich mit dem frostbeständigem
(bis -5 °C), polymervergüteten Spezialmörtel
Verbrauch:
INTRASIT FSM Winter 56Z:® ca. 2 kg/lfd.M.
Menge: 0,000 lfdm

**1.02.120 Kratz- und Füllspachtelung**
Dünnschichtiger Auftrag zum Verschließen von Poren
(Beton) bzw. Egalisierung profilierter Untergründe. Die
Kratzspachtelung muss mindestens 24 Stunden vor Beginn
der Beschichtungsarbeiten durchgeführt werden
Verbrauch:
IMBERAL® 2K Winter 26B:  1 kg/m² bei Betonflächen
IMBERAL® 2K Winter 26B:  1-3 kg/m² bei Mauerwerk
Menge: 0,000 m²

**1.02.130 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**1.02.140 Bewegungsfugen im Wandbereich**
*** Bedarfsposition mit GB
Das Fugenband aus dem Bereich der Bodenplatte weiterführen, die kaschierten Polyestervlieseinlagen mit
IMBERAL® 2K Winter 26B auf die Wandflächen verkleben
und später in die Flächenabdichtung einbinden
Verbrauch:
IMBERAL® 2K Winter 26B:  1 kg/lfd.M.
IMBERAL FAB 89ZH:® 1 m/lfd.M.
Menge: 0,000 m²

**1.02.150 Abdichtung der Wandfläche**
Aufbringen der Abdichtungsmasse im Spachtel- oder
Spritzverfahren (hahne PP 99). Der Auftrag muss 2-lagig
erfolgen. In die erste Lage wird vollflächig eine
Verstärkungseinlage eingearbeitet
Mindestverbrauch gem. DIN 18195 Teil 6:
IMBERAL® 2K Winter 26B:  4,9 kg/m²
entspricht 4 mm Trockenschichtdicke
IMBERAL®  VE 89V:  1,05 m²/m²
Menge: 0,000 m²

**1.02.160 Schutz und Dränschicht Wand**
Schutzschicht nach vollständiger Durchtrocknung der
Flächenabdichtung aus einer mit Gleitvlies versehenen
Noppenbahn aus Polystyrol vorschriftsmäßig anbringen
Verbrauch:
IMBERAL Multidrain 89V:® 1,05 m²/m²
IMBERAL AS Multidrain 89V:® 1 m/lfd.M.
Menge: 0,000 m²

**1.02.170 Perimeterdämmung Wand**
*** Grundposition ZZ 000.0
Alternativ können Perimeterdämmplatten die keine
punktuelle Belastung auf die Abdichtung ausüben mit 2-
komp. standfester Hahne-Bitumen-Dickbeschichtung auf
die vollständig abgetrocknete Abdichtungsschicht
verklebt werden. Im Hohlkehlenbereich muss ein
Anschrägen der Platten erfolgen. Eine mechanische
Beanspruchung der Hohlkehle, z.B. durch
Schubspannungen, ist auszu-schließen
Verbrauch:
IMBERAL® 2K Winter 26B:  2-4 kg
Menge: 0,000

#### 1.03 IMBERAL S 100 90B Teil 4

**1.03.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000

**1.03.020 Wandquerschnittsabdichtung gem. DIN 18195**
Die Horizontalabdichtung erfolgt in allen aufgehenden
Wänden. Die Abdichtung sollte auf der Bodenplatte oder
auf der ersten Steinlage verlegt werden. Als Abdichtung
können Bitumen-Dachdichtungsbahnen, Bitumen-Dachbahnen
bzw. Kunststoff-Dichtungsbahnen (müssen
bitumenverträglich sein) eingesetzt werden
Menge: 0,000 m²

**1.03.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**1.03.040 Bewegungsfugen im Boden**
*** Bedarfsposition mit GB
®Bewegungsfugen in der Bodenplatte mit
bitumenverträglichem Fugenabdeckband in 240 mm Breite
abdichten. Den Polyestervliesrand mit IMBERAL® S 100
90B aufkleben und später in die Flächenabdichtung
einbinden. In Sonderfällen (hohe Zugkräfte) kann das
Band mit HADAPLAN T2 12E Bauharz aufgeklebt werden
Verbrauch:
IMBERAL® S 100 90B : ca.  1 l/lfd.M. Fugenband
IMBERAL FAB 89ZH:® 1 m/lfd.M.
Menge: 0,000 lfdm

**1.03.050 Vorbereiten des Untergrundes**
Entfernen von Staub, Schmutz, Mörtelresten,
Sinterschichten u.a. haftungsvermindernden Teilen von
Wandflächen, Fundamentoberflächen und vorderkanten.
Offene Fugen und Ausbrüche >5 mm mit Sperrmörtel
schließen. Fasen aller Außenecken und kanten
Verbrauch:
INTRASIT SM 54Z:® 2 kg/l Hohlraum
INTRASIT RZ1 55HSP:® 1,75 kg/l Hohlraum
Menge: 0,000 kg

**1.03.060 Hohlkehle**
®Anlegen von Hohlkehlen in allen Innenecken mit
INTRASIT SM 54Z oder  INTRASIT®  RZ1 55HSP. Eine
Flankenlänge von etwa 2 cm ist ausreichend.
Alternativ können die Hohlkehlen mit 2-komp.
standfesten hahne-Bitumen-Dickbeschichtungen ausgeführt
werden
Verbrauch:
INTRASIT SM 54Z:® 2 kg/lfd.M.
INTRASIT RZ1 55HSP:® 1,75 kg/lfd.M.
Menge: 0,000 lfdm

**1.03.070 Zwischenabdichtung**
*** Bedarfsposition mit GB
Bei Gefahr der negativen Wasserbelastung auf KMB kann
eine Zwischenabdichtung aus mineralischer oder
flexibler Dichtungsschlämme erfolgen
Verbrauch:
Mineralische Dichtungsschlämme
INTRASIT® DS2 54Z:  4 kg/m²
Flexible Dichtungsschlämmen
INTRASIT® Poly-C1 54Z, INTRASIT®  Poly-C2 54Z,
INTRASIT 1KFlex 54Z:® ca. 3,5 kg/m²
Sulfatbeständige Dichtungsschlämme
INTRASIT® DS1 54Z:  3 kg/m²

Reaktivabdichtung
IMBERAL RSB 55Z:® 3,2 kg/m²
Menge: 0,000 m²

**1.03.080 Grundierung der Wandfläche**
®Zur Staubbindung, Verfestigung und Haftvermittlung
Auftragen der patentierten, wässrigen Grundierung
IMBERAL  Aquarol 10D im Streich-, Roll- oder
Spritzverfahren
Verbrauch:
IMBERAL® Aquarol 10D:  0,15-0,25 kg/m²
Menge: 0,000 m²

**1.03.090 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL RSB 55Z:® 3,2 kg/m²
Menge: 0,000 m²

**1.03.100 Kratz- und Füllspachtelung**
Dünnschichtiger Auftrag zum Verschließen von Poren
(Beton) bzw. Egalisierung profilierter Untergründe. Die
Vertiefungen müssen <5 mm sein
Verbrauch:
IMBERAL® S 100 90B:  1 l/m² bei Betonflächen
IMBERAL® S 100 90B:  1-3 l/m² bei Mauerwerk
Menge: 0,000 m²

**1.03.110 Einbinden von Durchdringungen**
Rohre hohlkehlenartig mit Gewebestreifen eindichten.
Einklemmfolien und Tellerrandanschlüsse ebenfalls mit
Gewebe verstärken und eindichten
Menge: 0,000 Stck

**1.03.120 Bewegungsfugen im Wandbereich**
Das Fugenband aus dem Bereich der Bodenplatte
weiterführen, die kaschierten Polyestervlieseinlagen
mit  IMBERAL® S 100 90B auf die Wandflächen verkleben
und später in die Flächenabdichtung einbinden
Verbrauch:
IMBERAL® S 100 90B:  ca. 1 l/lfd.M. Fugenband
IMBERAL FAB 89ZH:® 1 m/lfd.M.
Menge: 0,000 lfdm

**1.03.130 Abdichtung der Wandfläche**
Aufbringen der Abdichtungsmasse im Spachtel- oder
Spritzverfahren (hahne PP 99). Der Auftrag muss 2-lagig
erfolgen, kann jedoch frisch in frisch durchgeführt
werden
Mindestverbrauch gem. DIN 18195 Teil 4:
IMBERAL® S 100 90B:  3,3 kg/m²
entspricht 3 mm Trockenschichtdicke
Menge: 0,000 m²

**1.03.140 Schutz und Dränschichten**
Schutzschicht nach vollständiger Durchtrocknung der
Flächenabdichtung aus einer mit Gleitvlies versehenen
Noppenbahn vorschriftsmäßig anbringen und verwahren.
Die Bahn muss in die Ringdrainage eingebunden werden
Verbrauch:
IMBERAL Multidrain 89V:® 1,05 m²/m²
IMBERAL AS Multidrain 89V:® 1 m/lfd.M.
Menge: 0,000 m²

**1.03.150 Schutz und Dränschichten**
*** Grundposition ZZ 000.0
®Alternativ können Polystyroldränplatten,
Perimeterdämmplatten o.ä. Schutzplatten, die keine
punktuelle Belastung auf die Abdichtung ausüben mit
IMBERAL® S 100 90B oder IMBERAL BEP-F 20B auf die
vollständig abgetrocknete Abdichtungsschicht verklebt
werden. Im Bereich der Hohlkehle muss ein Anschrägen
der Platten erfolgen. Eine mechanische Beanspruchung
der Hohlkehle z.B. durch Schubspannungen ist
auszuschließen
Verbrauch:
IMBERAL® S 100 90B:  1,5 l/m²
bei punktweiser Verklebung
IMBERAL® BEP-F 20B:  1,5 Kg/m²
Bei punktweiser Verklebung
Menge: 0,000

**1.03.160 Vorbereiten des Untergrundes**
Entfernen von Staub, Schmutz, Mörtelresten, Graten,
Sinterschichten u.a. haftungsvermindernden Teilen von
der Bodenplattenoberfläche
Menge: 0,000 m²

**1.03.170 Kratzspachtelung der Bodenfläche**
Dünnschichtiger Auftrag zum Verschließen von Poren
Verbrauch:
IMBERAL® S 100 90B:  1 l/m²
Menge: 0,000 m²

**1.03.180 Abdichtung der Bodenfläche**
Aufbringen der Abdichtungsmasse im Spachtel- oder
Spritzverfahren (hahne PP 99). Der Auftrag muss 2-lagig
erfolgen, kann jedoch frisch in frisch durchgeführt
werden
Mindestverbrauch gem. DIN 18195 Teil 4:
IMBERAL® S 100 90B:  3,3 l/m²
entspricht 3 mm Trockenschichtdicke
Menge: 0,000 m²

**1.03.190 Fußbodenaufbau**
Menge: 0,000 m²

#### 1.04 IMBERAL S 100 90B Teil 6

**1.04.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000

**1.04.020 Vorbereiten des Untergrundes**
Entfernen von Staub, Schmutz, Mörtelresten, Graten,
Sinterschichten u.a. haftungsvermindernden Teilen von
der Bodenplattenoberfläche
Menge: 0,000 m²

**1.04.030 Bewegungsfugen im Boden**
*** Bedarfsposition mit GB
Bei zu erwartendem aufstauenden Sickerwasser sind
Bewegungsfugen in der Bodenfläche zu vermeiden. Sollten
hier Fugen angeordnet werden, so ist dies eine
Sonderbauweise. Die erforderliche Abdichtungsmaßnahme
muss objektspezifisch geplant und ausgeführt werden
Menge: 0,000 lfdm

**1.04.040 Grundierung der Bodenfläche**
®Zur Staubbindung, Verfestigung und Haftvermittlung
Auftragen der patentierten, wässrigen Grundierung
IMBERAL  Aquarol 10D im Streich-, Roll- oder
Spritzverfahren
Verbrauch:
IMBERAL® Aquarol 10D:  0,15-0,25 kg/m²
Menge: 0,000 m²

**1.04.050 Kratzspachtelung der Bodenfläche**
Dünnschichtiger Auftrag zum Verschließen von Poren
Verbrauch:
IMBERAL® S 100 90B:  1 l/m²
Menge: 0,000 m²

**1.04.060 Abdichtung der Bodenfläche**
Aufbringen der Abdichtungsmasse im Spachtel- oder
Spritzverfahren (hahne PP 99). Der Auftrag muss 2-lagig
erfolgen. In die erste Lage wird vollflächig eine
Verstärkungseinlage eingearbeitet
Mindestverbrauch gem. DIN 18195 Teil 6:
IMBERAL® S 100 90B:  4,4 kg/m²
entspricht 4 mm Trockenschichtdicke
IMBERAL®  VE 89V:  1,05 m²/m²
Menge: 0,000 m²

**1.04.070 Schutzestrich Boden**
Nach vollständiger Durchtrocknung der Abdichtung
Verlegung einer doppellagigen PE-Folie als Schutz- und
Trennschicht. Anschließend Aufbringen eines
Schutzestrichs
Verbrauch:
PE-Folie:  2,1 m²/m²
Menge: 0,000 m²

**1.04.080 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL® RSB 55Z:  3,2 kg/m²
Menge: 0,000 m²

**1.04.090 Vorbereiten des Untergrundes**
Entfernen von Staub, Schmutz, Mörtelresten,
Sinterschichten u.a. haftungsvermindernden Teilen von
Wandflächen, Fundamentoberflächen und vorderkanten.
Offene Fugen und Ausbrüche >5 mm mit Sperrmörtel
schließen. Fasen aller Außenecken und kanten
Verbrauch:
INTRASIT SM 54Z:® 2 kg/l Hohlraum
INTRASIT® RZ1 55HSP:  1,75 kg/l Hohlraum
Menge: 0,000 kg

**1.04.100 Grundierung der Wandfläche**
®Zur Staubbindung, Verfestigung und Haftvermittlung
Auftragen der patentierten, wässrigen Grundierung
IMBERAL  Aquarol 10D im Streich-, Roll- oder
Spritzverfahren
Verbrauch:
IMBERAL® Aquarol 10D:  0,15-0,25 kg/m²
Menge: 0,000 m²

**1.04.110 Hohlkehle**
®Anlegen von Hohlkehlen in allen Innenecken mit
INTRASIT SM 54Z oder  INTRASIT®  RZ1 55HSP. Eine
Flankenlänge von etwa 2 cm ist ausreichend.
Alternativ können die Hohlkehlen mit 2-komp.
standfesten hahne-Bitumen-Dickbeschichtungen ausgeführt
werden
Verbrauch:
INTRASIT FSM 55Z:® 2 kg/lfd.M.
INTRASIT RZ1 55HSP:® 1,75 kg/lfd.M.
Menge: 0,000 lfdm

**1.04.120 Kratz- und Füllspachtelung**
Dünnschichtiger Auftrag zum Verschließen von Poren
(Beton) bzw. Egalisierung profilierter Untergründe. Die
Vertiefungen müssen <5 mm sein
Verbrauch:
IMBERAL® S 100 90B:  1 l/m² bei Betonflächen
IMBERAL® S 100 90B:  1-3 l/m² bei Mauerwerk
Menge: 0,000 m²

**1.04.130 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**1.04.140 Bewegungsfugen im Wandbereich**
*** Bedarfsposition mit GB
Das Fugenband wird an der Wand fixiert, die
Polyestervlieseinlage mit IMBERAL® S 100 90B auf der
Wand verklebt und später in die Flächenabdichtung
eingebunden. Das Band sollte die Fuge schlaufenförmig
überdecken, so das Bewegungen oder Setzungen des
Untergrundes nicht auf die Abdichtungslage übertragen
werden
Verbrauch:
IMBERAL® S 100 90B:  1 l/lfd.M.
IMBERAL FAB 89ZH:® 1 m/lfd.M
Menge: 0,000 lfdm

**1.04.150 Abdichtung der Wandfläche**
Aufbringen der Abdichtungsmasse im Spachtel- oder
Spritzverfahren (hahne PP 99). Der Auftrag muss 2-lagig
erfolgen. In die erste Lage wird vollflächig eine
Verstärkungseinlage eingearbeitet
Mindestverbrauch gem. DIN 18195 Teil 6:
IMBERAL® S 100 90B:  4,4 l/m²
entspricht 4 mm Trockenschichtdicke
IMBERAL®  VE 89V:  1,05 m²/m²
Menge: 0,000 m²

**1.04.160 Schutz und Dränschicht**
Schutzschicht nach vollständiger Durchtrocknung der
Flächenabdichtung aus einer mit Gleitvlies versehenen
Noppenbahn aus Polystyrol vorschriftsmäßig anbringen
Verbrauch:
IMBERAL Multidrain 89V:® 1,05 m²/m²
IMBERAL AS Multidrain 89V:® 1 m/lfd.M.
Menge: 0,000 m²

**1.04.170 Perimeterdämmung**
*** Grundposition ZZ 000.0
Menge: 0,000

#### 1.05 IMBERAL 2K 20B Teil 4

**1.05.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000

**1.05.020 Wandquerschnittsabdichtung gem. DIN 18195**
Die Horizontalabdichtung erfolgt in allen aufgehenden
Wänden. Die Abdichtung sollte auf der Bodenplatte oder
auf der ersten Steinlage verlegt werden. Als Abdichtung
können Bitumen-Dachdichtungsbahnen, Bitumen-Dachbahnen
bzw. Kunststoff-Dichtungsbahnen (müssen
bitumenverträglich sein) eingesetzt werden
Menge: 0,000 m²

**1.05.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**1.05.040 Bewegungsfugen im Boden**
*** Bedarfsposition mit GB
®Bewegungsfugen in der Bodenplatte mit
bitumenverträglichem Fugenabdeckband in 240 mm Breite
abdichten. Den Polyestervliesrand mit IMBERAL® 2K 20B
aufkleben und später in die Flächenabdichtung
einbinden. In Sonderfällen (hohe Zugkräfte) kann das
Band mit HADAPLAN T2 12E Bauharz aufgeklebt werden
Verbrauch:
IMBERAL® 2K 20B: ca.  1 kg/lfd.M. Fugenband
IMBERAL FAB 89ZH:® 1 m/lfd.M.
Menge: 0,000 lfdm

**1.05.050 Vorbereiten des Untergrundes**
Entfernen von Staub, Schmutz, Mörtelresten,
Sinterschichten u.a. haftungsvermindernden Teilen von
Wandflächen, Fundamentoberflächen und vorderkanten.
Offene Fugen und Ausbrüche >5 mm mit Sperrmörtel
schließen. Fasen aller Außenecken und kanten
Verbrauch:
INTRASIT SM 54Z:® 2 kg/l Hohlraum
INTRASIT RZ1 55HSP:® 1,75 kg/l Hohlraum
Menge: 0,000 kg

**1.05.060 Hohlkehle**
®Anlegen von Hohlkehlen in allen Innenecken mit
INTRASIT SM 54Z oder  INTRASIT®  RZ1 55HSP. Eine
Flankenlänge von etwa 2 cm ist ausreichend.
Alternativ können die Hohlkehlen mit 2-komp.
standfesten hahne-Bitumen-Dickbeschichtungen ausgeführt
werden
Verbrauch:
INTRASIT SM 54Z:® 2 kg/lfd.M.
INTRASIT RZ1 55HSP:® 1,75 kg/lfd.M.
Menge: 0,000 lfdm

**1.05.070 Zwischenabdichtung**
*** Bedarfsposition mit GB
Bei Gefahr der negativen Wasserbelastung auf KMB kann
eine Zwischenabdichtung aus mineralischer oder
flexibler Dichtungsschlämme erfolgen
Verbrauch:
Mineralische Dichtungsschlämme
INTRASIT® DS2 54Z:  4 kg/m²
Flexible Dichtungsschlämmen
INTRASIT® Poly-C1 54Z, INTRASIT®  Poly-C2 54Z,
INTRASIT 1KFlex 54Z:® ca. 3,5 kg/m²
Sulfatbeständige Dichtungsschlämme
INTRASIT® DS1 54Z:  3 kg/m²
Reaktivabdichtung
IMBERAL RSB 55Z:® 3,2 kg/m²
Menge: 0,000 m²

**1.05.080 Grundierung der Wandfläche**
®Zur Staubbindung, Verfestigung und Haftvermittlung
Auftragen der patentierten, wässrigen Grundierung
IMBERAL  Aquarol 10D im Streich-, Roll- oder
Spritzverfahren
Verbrauch:
IMBERAL® Aquarol 10D:  0,15-0,25 kg/m²
Menge: 0,000 m²

**1.05.090 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL RSB 55Z:® 3,2 kg/m²
Menge: 0,000 m²

**1.05.100 Kratz- und Füllspachtelung**
Dünnschichtiger Auftrag zum Verschließen von Poren
(Beton) bzw. Egalisierung profilierter Untergründe. Die
Vertiefungen müssen <5 mm sein
Verbrauch:
IMBERAL® 2K 20B:  1 kg/m² bei Betonflächen
IMBERAL® 2K 20B:  1-3 kg/m² bei Mauerwerk
Menge: 0,000 m²

**1.05.110 Einbinden von Durchdringungen**
*** Bedarfsposition mit GB
Rohre hohlkehlenartig mit Gewebestreifen eindichten.
Einklemmfolien und Tellerrandanschlüsse ebenfalls mit
Gewebe verstärken und eindichten
Menge: 0,000 Stck

**1.05.120 Bewegungsfugen im Wandbereich**
*** Bedarfsposition mit GB
Das Fugenband aus dem Bereich der Bodenplatte
weiterführen, die kaschierten Polyestervlieseinlagen
mit  IMBERAL® 2K 20B auf die Wandflächen verkleben und
später in die Flächenabdichtung einbinden
Verbrauch:
IMBERAL® 2K 20B:  ca. 1 kg/lfd.M. Fugenband
IMBERAL FAB 89ZH:® 1 m/lfd.M.
Menge: 0,000 lfdm

**1.05.130 Abdichtung der Wandfläche**
Aufbringen der Abdichtungsmasse im Spachtel- oder
Spritzverfahren (hahne PP 99). Der Auftrag muss 2-lagig
erfolgen, kann jedoch frisch in frisch durchgeführt
werden
Mindestverbrauch gem. DIN 18195 Teil 4:
IMBERAL® 2K 20B:  3,6 kg/m²
entspricht 3 mm Trockenschichtdicke
Menge: 0,000 m²

**1.05.140 Schutz und Dränschichten**
Schutzschicht nach vollständiger Durchtrocknung der
Flächenabdichtung aus einer mit Gleitvlies versehenen
Noppenbahn vorschriftsmäßig anbringen und verwahren.
Die Bahn muss in die Ringdrainage eingebunden werden
Verbrauch:
IMBERAL Multidrain 89V:® 1,05 m²/m²
IMBERAL AS Multidrain 89V:® 1 m/lfd.M.
Menge: 0,000 m²

**1.05.150 Schutz und Dränschichten**
*** Grundposition ZZ 000.0
®Alternativ können Polystyroldränplatten,
Perimeterdämmplatten o.ä. Schutzplatten, die keine
punktuelle Belastung auf die Abdichtung ausüben mit
IMBERAL® 2K 20B oder IMBERAL  BEP-F 20B auf die
vollständig abgetrocknete Abdichtungsschicht verklebt
werden. Im Bereich der Hohlkehle muss ein Anschrägen
der Platten erfolgen. Eine mechanische Beanspruchung
der Hohlkehle z.B. durch Schubspannungen ist
auszuschließen
Verbrauch:
IMBERAL® 2K 20B:  1,5 kg/m²
Menge: 0,000

**1.05.160 Vorbereiten des Untergrundes**
Entfernen von Staub, Schmutz, Mörtelresten, Graten,
Sinterschichten u.a. haftungsvermindernden Teilen von
der Bodenplattenoberfläche
Menge: 0,000 m²

**1.05.170 Kratzspachtelung der Bodenfläche**
Dünnschichtiger Auftrag zum Verschließen von Poren
Verbrauch:
IMBERAL® 2K 20B:  1 kg/m²
Menge: 0,000 m²

**1.05.180 Abdichtung der Bodenfläche**
Aufbringen der Abdichtungsmasse im Spachtel- oder
Spritzverfahren (hahne PP 99). Der Auftrag muss 2-lagig
erfolgen, kann jedoch frisch in frisch durchgeführt
werden
Mindestverbrauch gem. DIN 18195 Teil 4:
IMBERAL® 2K 20B:  3,6 kg/m²
entspricht 3 mm Trockenschichtdicke
Menge: 0,000 m²

**1.05.190 Fußbodenaufbau**
Nach vollständiger Durchtrocknung der Abdichtungslage
Auflegen einer bitumenverträglichen Gleitfolie als
Schutz-und Trennlage. Anschließend kann weiterer Aufbau
erfolgen
Verbrauch:
PE-Folie:  2,1 m²/m²
Menge: 0,000 m²

#### 1.06 IMBERAL 2K 20B Teil 6

**1.06.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000

**1.06.020 Vorbereiten des Untergrundes**
Entfernen von Staub, Schmutz, Mörtelresten, Graten,
Sinterschichten u.a. haftungsvermindernden Teilen von
der Bodenplattenoberfläche
Menge: 0,000 m²

**1.06.030 Bewegungsfugen im Boden**
*** Bedarfsposition mit GB
Bei zu erwartendem aufstauenden Sickerwasser sind
Bewegungsfugen in der Bodenfläche zu vermeiden. Sollten
hier Fugen angeordnet werden, so ist dies eine
Sonderbauweise. Die erforderliche Abdichtungsmaßnahme
muss objektspezifisch geplant und ausgeführt werden
Menge: 0,000 lfdm

**1.06.040 Grundierung der Bodenfläche**
®Zur Staubbindung, Verfestigung und Haftvermittlung
Auftragen der patentierten, wässrigen Grundierung
IMBERAL  Aquarol 10D im Streich-, Roll- oder
Spritzverfahren
Verbrauch:
IMBERAL® Aquarol 10D:  0,15-0,25 kg/m²
Menge: 0,000 m²

**1.06.050 Kratzspachtelung der Bodenfläche**
Dünnschichtiger Auftrag zum Verschließen von Poren
Verbrauch:
IMBERAL® 2K 20B:  1 kg/m²
Menge: 0,000 m²

**1.06.060 Abdichtung der Bodenfläche**
Aufbringen der Abdichtungsmasse im Spachtel- oder
Spritzverfahren (hahne PP 99). Der Auftrag muss 2-lagig
erfolgen. In die erste Lage wird vollflächig eine
Verstärkungseinlage eingearbeitet
Mindestverbrauch gem. DIN 18195 Teil 6:
IMBERAL® 2K 20B:  4,9 kg/m²
entspricht 4 mm Trockenschichtdicke
IMBERAL®  VE 89V:  1,05 m²/m²
Menge: 0,000 m²

**1.06.070 Schutzestrich Boden**
Nach vollständiger Durchtrocknung der Abdichtung
Verlegung einer doppellagigen PE-Folie als Schutz- und
Trennschicht. Anschließend Aufbringen eines
Schutzestrichs
Verbrauch:
PE-Folie:  2,1 m²/m²
Menge: 0,000 m²

**1.06.080 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL® RSB 55Z:  3,2 kg/m²
Menge: 0,000 m²

**1.06.090 Vorbereiten des Untergrundes**
Entfernen von Staub, Schmutz, Mörtelresten,
Sinterschichten u.a. haftungsvermindernden Teilen von
Wandflächen, Fundamentoberflächen und vorderkanten.
Offene Fugen und Ausbrüche >5 mm mit Sperrmörtel
schließen. Fasen aller Außenecken und kanten
Verbrauch:
INTRASIT SM 54Z:® 2 kg/l Hohlraum
INTRASIT® RZ1 55HSP:  1,75 kg/l Hohlraum
Menge: 0,000 kg

**1.06.100 Grundierung der Wandfläche**
®Zur Staubbindung, Verfestigung und Haftvermittlung
Auftragen der patentierten, wässrigen Grundierung
IMBERAL  Aquarol 10D im Streich-, Roll- oder
Spritzverfahren
Verbrauch:
IMBERAL® Aquarol 10D:  0,15-0,25 kg/m²
Menge: 0,000 m²

**1.06.110 Hohlkehle**
®Anlegen von Hohlkehlen in allen Innenecken mit
INTRASIT SM 54Z oder  INTRASIT®  RZ1 55HSP. Eine
Flankenlänge von etwa 2 cm ist ausreichend.
Alternativ können die Hohlkehlen mit 2-komp.
standfesten hahne-Bitumen-Dickbeschichtungen ausgeführt
werden
Verbrauch:
INTRASIT FSM 55Z:® 2 kg/lfd.M.
INTRASIT RZ1 55HSP:® 1,75 kg/lfd.M.
Menge: 0,000 lfdm

**1.06.120 Kratz- und Füllstachtelung**
Dünnschichtiger Auftrag zum Verschließen von Poren
(Beton) bzw. Egalisierung profilierter Untergründe. Die
Vertiefungen müssen <5 mm sein
Verbrauch:
IMBERAL® 2K 20B:  1 kg/m² bei Betonflächen
IMBERAL® 2K 20B:  1-3 kg/m² bei Mauerwerk
Menge: 0,000 m²

**1.06.130 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**1.06.140 Bewegungsfugen im Wandbereich**
*** Bedarfsposition mit GB
Das Fugenband wird an der Wand fixiert, die
Polyestervlieseinlage mit IMBERAL® 2K 20B auf der Wand
verklebt und später in die Flächenabdichtung
eingebunden. Das Band sollte die Fuge schlaufenförmig
überdecken, so das Bewegungen oder Setzungen des
Untergrundes nicht auf die Abdichtungslage übertragen
werden
Verbrauch:
IMBERAL® 2K 20B:  1 kg/lfd.M.
IMBERAL FAB 89ZH:® 1 m/lfd.M
Menge: 0,000 lfdm

**1.06.150 Abdichtung der Wandfläche**
Aufbringen der Abdichtungsmasse im Spachtel- oder
Spritzverfahren (hahne PP 99). Der Auftrag muss 2-lagig
erfolgen. In die erste Lage wird vollflächig eine
Verstärkungseinlage eingearbeitet
Mindestverbrauch gem. DIN 18195 Teil 6:
IMBERAL® 2K 20B:  4,9 kg/m²
entspricht 4 mm Trockenschichtdicke
IMBERAL®  VE 89V:  1,05 m²/m²
Menge: 0,000 m²

**1.06.160 Schutz und Dränschicht Wand**
Schutzschicht nach vollständiger Durchtrocknung der
Flächenabdichtung aus einer mit Gleitvlies versehenen
Noppenbahn aus Polystyrol vorschriftsmäßig anbringen
Verbrauch:
IMBERAL Multidrain 89V:® 1,05 m²/m²
IMBERAL AS Multidrain 89V:® 1 m/lfd.M.
Menge: 0,000 m²

**1.06.170 Perimeterdämmung Wand**
*** Grundposition ZZ 000.0
Alternativ können Perimeterdämmplatten die keine
punktuelle Belastung auf die Abdichtung ausüben mit 2-
komp. standfester hahne-Bitumen-Dickbeschichtung auf
die vollständig abgetrocknete Abdichtungsschicht
verklebt werden. Im Hohlkehlenbereich muss ein
Anschrägen der Platten erfolgen. Eine mechanische
Beanspruchung der Hohlkehle, z.B. durch
Schubspannungen, ist auszu-schließen
Verbrauch:
IMBERAL® 2K 20B:  2-4 kg
Menge: 0,000

#### 1.07 IMBERAL SKB 89B

**1.07.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
®IMBERAL RSB 55Z
INTRASIT® DS1 54Z
INTRASIT® DS2 54Z
INTRASIT® Poly-C1 54Z
INTRASIT® Poly-C2 54Z
INTRASIT® SM 54Z
INTRASIT® FSM 55Z
IMBERAL® FAB 89ZH
IMBERAL® Multidrain 89V
IMBERAL® AS Multidrain 89V
IMBERAL® BEP-F 20B
®HADAPLAN T2 12E
INTRASIT® RZ1 55HSP
IMBERAL® SK 16B
INTRASIT® FSM Winter 56Z
Menge: 0,000

**1.07.020 Wandquerschnittsabdichtung gem. DIN 181995**
Die Horizontalabdichtung erfolgt in allen aufgehenden
Wänden. Die Abdichtung sollte auf der Bodenplatte oder
auf der ersten Steinlage verlegt werden. Als Abdichtung
können Bitumen-Dachdichtungsbahnen, Bitumen-Dachbahnen
bzw. Kunststoff-Dichtungsbahnen (müssen
bitumenverträglich sein) eingesetzt werden
Menge: 0,000 m²

**1.07.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**1.07.040 Bewegungsfugen im Boden**
*** Bedarfsposition mit GB
®Bewegungsfugen in der Bodenplatte mit
bitumenverträglichem Fugenabdeckband in 240 mm Breite
abdichten. Den Polyestervliesrand mit  HADALAN EG145
13E in Verbindung mit Stellmittel aufkleben und später
in die Flächenabdichtung einbinden
Verbrauch:
HADALAN EG145 13E:® ca. 500 g/lfd.M. Fugenband
IMBERAL FAB 89ZH:® 1 m/lfd.M.
Menge: 0,000 lfdm

**1.07.050 Vorbereiten des Untergrundes**
Entfernen von Staub, Schmutz, Mörtelresten,
Sinterschichten u.a. haftungsvermindernden Teilen von
Wandflächen, Fundamentoberflächen und vorderkanten.
Offene Fugen und Ausbrüche >5 mm mit Sperrmörtel
schließen. Bei Temperaturen unter +5 °C bis -5 °C den
frostsicheren Spezialmörtel verwenden. Fasen aller
Außenecken und kanten
Verbrauch:
INTRASIT FSM Winter 56Z:® 2 kg/l Hohlraum
INTRASIT RZ1 55HSP:® 1,75 kg/l Hohlraum
Menge: 0,000 kg

**1.07.060 Hohlkehle**
®Anlegen von Hohlkehlen in allen Innenecken mit
INTRASIT  FSM 55Z. Eine Flankenlänge von etwa  2 cm ist
ausreichend
Verbrauch:
INTRASIT FSM 55Z:® 2 kg/lfd.M.
Menge: 0,000 lfdm

**1.07.070 Zwischenabdichtung**
*** Bedarfsposition mit GB
Bei Gefahr der negativen Wasserbelastung auf KMB kann
eine Zwischenabdichtung erfolgen. Temperaturbereich zur
Verarbeitung von Dichtungsschlämmen +5 °C bis +35 °C
Verbrauch:
Mineralische Dichtungsschlämme
INTRASIT® DS2 54Z:  4 kg/m²
Flexible Dichtungsschlämmen
INTRASIT® Poly-C1 54Z, INTRASIT®  Poly-C2 54Z,
INTRASIT 1KFlex 54Z,® INTRASIT®  RZ1 55HSP:  ca.
3,5 kg/m²
Sulfatbeständige Dichtungsschlämme
INTRASIT® DS1 54Z:  3 kg/m²
Reaktivabdichtung
IMBERAL RSB 55Z:® 3,2 kg/m²
Menge: 0,000 m²

**1.07.080 Grundierung der Wandfläche**
Zur Staubbindung, Verfestigung und Haftvermittlung
Auftragen der Bitumen-Kautschuk-Emulsion im Streich-,
Roll- oder Spritzverfahren. Die Baustoffoberfläche muss
eine Kontakthaftung von mindestens 50% gewährleisten
Verbrauch:
IMBERAL® SK 16B:  0,15-0,20 kg/m²
Menge: 0,000 m²

**1.07.090 Abdichtung des Spritzwasserbereichs**
*** Bedarfsposition mit GB
®Spritzwasserbereich mit starren oder flexiblen
Dichtungsschlämmen abdichten sofern ein Putzsockel
vorgesehen ist. Der Schlämmaufrag erfolgt von mind. 30
cm oberhalb GOK, bis ca. 20 cm unterhalb GOK. Als
Grundierung wird in diesem Bereich die patentierte,
haftvermittelnde Grundierung  IMBERAL  Aquarol 10D
eingesetzt
Verbrauch:
IMBERAL® Aquarol 10D:  0,15-0,25 kg/m²
Mineralische Dichtungsschlämme
INTRASIT® DS2 54Z:  4 kg/m²
Flexible Dichtungsschlämmen
INTRASIT® Poly-C1 54Z, INTRASIT®  Poly-C2 54Z,
INTRASIT 1KFlex 54Z:® ca. 3,5 kg/m²
Sulfatbeständige Dichtungsschlämme
INTRASIT® DS1 54Z:  3 kg/m²
Reaktivabdichtung
IMBERAL RSB 55Z:® 3,2 kg/m²
Menge: 0,000 m²

**1.07.100 Einbinden von Durchdringungen**
*** Bedarfsposition mit GB
Passende Teilstücke  IMBERAL® SKB 89B zurechtschneiden
und vor Beginn der Flächenabdichtung einen Rohrflansch
mit Hilfe der Bitumen bahn herstellen
Menge: 0,000 Stck

**1.07.110 Bewegungsfugen im Wandbereich**
*** Bedarfsposition mit GB
®Das Fugenband aus dem Bereich der Bodenplatte
weiterführen, die kaschierten Polyestervlieseinlagen
mit  HADALAN EG145 13E auf die Wandflächen verkleben
und später in die Flächenabdichtung einbinden
Verbrauch:
HADALAN EG145 13E :® ca. 500 g lfd.M. Fugenband
IMBERAL FAB 89ZH:® 1 m/lfd.M.
Menge: 0,000 lfdm

**1.07.120 Abdichtung der Wandfläche**
Lagenweises Aufkleben der Bitumen bahn gemäß den
Verarbeitungsrichtlinien. Abschließend ist das obere
Bahnen ende (bei senkrechten Abdichtungsarbeiten) mit
geeigneten Mitteln zu sichern
Verbrauch:
IMBERALSKB 89B:® 1,1 m²/m²
Menge: 0,000 m²

**1.07.130 Schutz und Dränschichten**
Schutzschicht nach vollständiger Durchtrocknung der
Flächenabdichtung aus einer mit Gleitvlies versehenen
Noppenbahn vorschriftsmäßig anbringen und verwahren.
Die Bahn muss in die Ringdrainage eingebunden werden
Verbrauch:
IMBERAL Multidrain 89V:® 1,05 m²/m²
IMBERAL AS Multidrain 89V:® 1 m/lfd.M.
Menge: 0,000 m²

**1.07.140 Schutz und Dränschichten**
*** Grundposition ZZ 000.0
®Alternativ können Polystyroldränplatten,
Perimeterdämmplatten o.ä. Schutzplatten, die keine
punktuelle Belastung auf die Abdichtung ausüben mit
IMBERAL  BEP-F 20B auf die vollständig abgetrocknete
Abdichtungsschicht verklebt werden. Im Bereich der
Hohlkehle muss ein Anschrägen der Platten erfolgen.
Eine mechanische Beanspruchung der Hohlkehle z.B. durch
Schubspannungen ist auszuschließen
Verbrauch:
IMBERAL® BEP-F 20B:  1,5 kg/m²
Bei punktweiser Verklebung
Menge: 0,000

**1.07.150 Vorbereiten des Untergrundes**
Entfernen von Staub, Schmutz, Mörtelresten, Graten,
Sinterschichten u.a. haftungsvermindernden Teilen von
der Bodenplattenoberfläche
Menge: 0,000 m²

**1.07.160 Grundierung der Bodenfläche**
Zur Staubbindung, Verfestigung, und Haftvermittlung
Auftragen der Bitumen-Kautschuk-Emulsion im Streich-,
Roll- oder Spritzverfahren. Die Baustoffoberfläche muss
eine Kontakthaftung von mindestens 50% gewährleisten
Verbrauch:
IMBERAL® SK 16B:  0,15-0,20 kg/m²
Menge: 0,000 m²

**1.07.170 Abdichtung der Bodenfläche**
Lagenweises Aufkleben der Bitumen bahn gemäß den
Verarbeitungsrichtlinien
Verbrauch:
IMBERAL® SKB 89B:  1,1 m²/m²
Menge: 0,000 m²

**1.07.180 Fußbodenaufbau**
Nach vollständiger Durchtrocknung der Abdichtungslage
Auflegen einer bitumenverträglichen Gleitfolie als
Schutz-und Trennlage. Anschließend kann weiterer Aufbau
erfolgen
Verbrauch:
PE-Folie:  2,1 m²/m²
Menge: 0,000 m²

#### 1.08 Planungsrichtlinie aufstauendes Sickerwa

**1.08.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® Poly-C1 54Z
INTRASIT® Poly-C2 54Z
IMBERAL® FAB 89ZH
IMBERAL® VE 89V
IMBERAL® Multidrain 89V
IMBERAL® AS Multidrain 89V
INTRASIT® RZ1 55HSP
Menge: 0,000

**1.08.020 Bewegungsfugen im Boden**
Die zu erwartendem aufstauendem Sickerwasser sind
Bewegungsfugen in der Bodenfläche zu vermeiden. Sollten
hier Fugen angeordnet werden, so ist dies eines
Sonderbauweise. Die erforderliche Abdichtungsmaßnahme
muss objektspezifisch geplant und ausgeführt werden
Menge: 0,000 lfdm

**1.08.030 Wandquerschnittsabdichtung gem. DIN 18195**
Die Horizontalabdichtung erfolgt in allen aufgehenden
Wänden. Die Abdichtung sollte auf der Bodenplatte oder
auf der ersten Steinlage verlegt werden. Als Abdichtung
können Bitumen-Dachdichtungsbahnen, Bitumen-Dachbahnen
bzw. Kunststoff-Dichtungsbahnen (müssen
bitumenverträglich sein) eingesetzt werden
Menge: 0,000 m²

**1.08.040 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz. Diese
Ausführungsvariante ist mit dem Auftraggeber
schriftlich zu vereinbaren, bezugnehmend auf die
Planungsrichtlinie
Verbrauch:
INTRASIT® Poly-C1 54Z:  3,5 kg/m²
oder
INTRASIT® Poly-C2 54Z:  3,5 kg/m²
Menge: 0,000

**1.08.050 Vorbereiten des Untergrundes**
®Entfernen von Staub, Schmutz, Mörtelresten,
Sinterschichten u.a. haftungsvermindernden Teilen von
Wandflächen, Fundamentoberflächen und vorderkanten.
Offene Fugen und Ausbrüche >5 mm mit  INTRASIT  RZ1
55HSP verschließen. Fasen aller Außenecken und kanten
Verbrauch:
INTRASIT® RZ1 55HSP:  1,75 kg/l Hohlraum
Menge: 0,000 kg

**1.08.060 Hohlkehle**
®Anlegen von Hohlkehlen in allen Innenecken mit
INTRASIT  RZ1 55HSP. Eine Flankenlänge von etwa 2 cm
ist ausreichend. Alternativ können die Hohlkehlen mit 2
-komp. standfesten hahne-Bitumen-Dickbeschichtungen
ausgeführt werden
Verbrauch:
INTRASIT® RZ1 55HSP:  1,75 kg/lfd.M. Hohlkehle
hahne - 2K - KMB:  1 kg(l)/lfd.M. Hohlkehle
Menge: 0,000 lfdm

**1.08.070 Zwischenabdichtung**
®Bei Gefahr negativer Wasserbelastung auf KMB kann eine
Zwischenabdichtung aus  INTRASIT  RZ1 55HSP erfolgen
Verbrauch:
INTRASIT® RZ1 55HSP:  3 kg/m²
Menge: 0,000 kg

**1.08.080 Grundierung der Wandfläche**
®Zur Staubbindung, Verfestigung und Haftvermittlung
Auftragen der patentierten, wässrigen Grundierung
IMBERAL  Aquarol 10D im Streich-, Roll- oder
Spritzverfahren
Verbrauch:
IMBERAL® Aquarol 10D:  0,15-0,25 kg/m²
Menge: 0,000 m²

**1.08.090 Abdichtung des Spritzwasserbereichs**
®Spritzwasserbereich mit flexibler Dichtungsschlämme
INTRASIT  Poly-C1 54Z oder INTRASIT®  Poly-C2 54Z
abdichten, sofern ein Sockel vorgesehen ist. Der
Schlämmauftrag erfolgt mind. 30 cm oberhalb GOK, bis
ca. 20 cm unterhalb GOK
Verbrauch:
INTRASIT® Poly-C1 54Z:  3 kg/m²
INTRASIT® Poly-C2 54Z:  3 kg/m²
Menge: 0,000 m²

**1.08.100 Kratz- und Füllspachtelung**
Dünnschichtiger Auftrag zum Verschließen von Poren
(Beton) bzw. Egalisierung profilierter Untergründe
Verbrauch:
hahne-KMB:  1 kg(l)/m² bei Betonflächen
hahne-KMB:  1-3 kg(l)/m² bei Mauerwerk
Menge: 0,000 m²

**1.08.110 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**1.08.120 Bewegungsfugen im Wandbereich**
Das Fugenband wird an der Wand fixiert, die
Polyestervlieseinlage mit hahne-KMB auf der Wand
verklebt und später in die Flächenabdichtung
eingebunden. Das Band sollte die Fuge schlaufenförmig
überdecken, so das Bewegungen oder Setzungen des
Untergrundes nicht auf die Abdichtungslage übertragen
werden
Verbrauch:
hahne-KMB:  1 kg(l)/lfd.M. Fugenband
IMBERAL FAB 89ZH:® 1m/lfd.M.
Menge: 0,000 lfdm

**1.08.130 Abdichtung der Wandfläche**
Aufbringen der Abdichtungsmasse im Spachtel- oder
Spritzverfahren (Peristaltikpumpe PP 99). Der Auftrag
muss 2-lagig erfolgen. In die erste Lage wird
vollflächig eine Verstärkungseinlage eingearbeitet
Verbrauch:
hahne-KMB:  4,4 - 5,5 kg(l)/m², je nach eingesetzter
Bitumen-Dickbeschichtung.
Die Mindest-trockenschichtdicke beträgt 4 mm.
IMBERAL® VE 89V.  1,05 m²/m²
Menge: 0,000 m²

**1.08.140 Schutz und Dränschicht Wand**
Schutz- und Dränschicht nach vollständiger
Durchtrocknung der Flächenabdichtung aus einer mit
Gleitvlies versehenen Noppenbahn vorschriftsmäßig
anbringen
Verbrauch:
IMBERAL® Multidrain 89V:  1,05 m²/m²
IMBERAL® AS Multidrain 89V:  1 m/lfd.M.
Menge: 0,000 m²

**1.08.150 Perimeterdämmung Wand**
*** Grundposition ZZ 000.0
Alternativ können Perimeterdämmplatten die keine
punktuelle Belastung auf die Abdichtung ausüben mit 2-
komp. standfester Hahne-Bitumen-Dickbeschichtung auf
die vollständig abgetrocknete Abdichtungsschicht
verklebt werden. Im Hohlkehlenbereich muss ein
Anschrägen der Platten erfolgen. Eine mechanische
Beanspruchung der Hohlkehle, z.B. durch
Schubspannungen, ist auszu-schließen
Verbrauch:
hahne-KMB:  ca. 2-4 kg(l)/m²
Menge: 0,000

**1.08.160 Reinigen der Bodenplatte**
Entfernen von Staub, Schmutz, Mörtelresten, Graten,
Sinterschichten u.a. haftungsvermindernden Teilen von
der Bodenplattenoberfläche
Menge: 0,000 m²

**1.08.170 Kratzspachtelung der Bodenfläche**
Dünnschichtiger Auftrag zum Verschließen von Poren
Verbrauch:
hahne-KMB:  ca. 1 kg(l)/m²
Menge: 0,000 m²

**1.08.180 Abdichtung der Bodenfläche**
Aufbringen der Abdichtungsmasse im Spachtel- oder
Spritzverfahren (Peristaltikpumpe PP 99). Der Auftrag
muss 2-lagig erfolgen. In die erste Lage wird
vollflächig eine Verstärkungseinlage eingearbeitet
Verbrauch:
hahne-KMB:  4,4 - 5,5 kg(l)/m², je nach eingesetzter
Bitumen-Dickbeschichtung.
Die Mindest-trockenschichtdicke beträgt 4 mm.
IMBERAL® VE 89V.  1,05 m²/m²
Menge: 0,000 m²

**1.08.190 Fußbodenaufbau**
Nach vollständiger Durchtrocknung der Abdichtungslage,
auflegen einer bitumenverträglichen Gleitfolie als
Schutz-und Trennlage. Anschließend kann weiterer Aufbau
erfolgen.
Menge: 0,000 m²

#### 1.09 Planungsrichtlinie drückendes Wasser

**1.09.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® Poly-C1 54Z
INTRASIT® Poly-C2 54Z
IMBERAL® FAB 89ZH
IMBERAL® Multidrain 89V
IMBERAL® AS Multidrain 89V
INTRASIT® RZ1 55HSP
Menge: 0,000

**1.09.020 Bewegungsfugen im Boden**
*** Bedarfsposition mit GB
Die zu erwartendem aufstauendem Sickerwasser sind
Bewegungsfugen in der Bodenfläche zu vermeiden. Sollten
hier Fugen angeordnet werden, so ist dies eine
Sonderbauweise. Die erforderliche Abdichtungsmaßnahme
muss objektspezifisch geplant und ausgeführt werden
Menge: 0,000 lfdm

**1.09.030 Wandquerschnittsabdichtung gem. DIN 18195**
Die Horizontalabdichtung erfolgt in allen aufgehenden
Wänden. Die Abdichtung sollte auf der Bodenplatte oder
auf der ersten Steinlage verlegt werden. Als Abdichtung
können Bitumen-Dachdichtungsbahnen, Bitumen-Dachbahnen
bzw. Kunststoff-Dichtungsbahnen (müssen
bitumenverträglich sein) eingesetzt werden.
Menge: 0,000 m²

**1.09.040 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz. Diese
Ausführungsvariante ist mit dem Auftraggeber
schriftlich zu vereinbaren, bezugnehmend auf die
Planungsrichtlinie.
Verbrauch:
INTRASIT® Poly-C1 54Z:  3,5 kg/m²
oder
INTRASIT® Poly-C2 54Z:  3,5 kg/m²
Menge: 0,000

**1.09.050 Vorbereiten des Untergrundes**
®Entfernen von Staub, Schmutz, Mörtelresten, Sinterschichten u.a. haftungsvermindernden Teilen von Wandflächen, Fundamentoberflächen und vorderkanten. Offene
Fugen und Ausbrüche >5 mm mit  INTRASIT  RZ1 55HSP
verschließen. Fasen aller Außenecken und kanten
Verbrauch:
INTRASIT® RZ1 55HSP:  1,75 kg/l Hohlraum
Menge: 0,000 kg

**1.09.060 Hohlkehle**
®Anlegen von Hohlkehlen in allen Innenecken mit
INTRASIT  RZ1 55HSP. Eine Flankenlänge von etwa  2 cm
ist ausreichend. Alternativ können die Hohlkehlen mit 2
-komp. standfesten hahne-Bitumen-Dickbeschichtungen
ausgeführt werden
Verbrauch:
INTRASIT® RZ1 55HSP:  1,75 kg/lfd.M. Hohlkehle
hahne - 2K - KMB:  1 kg(l)/lfd.M. Hohlkehle
Menge: 0,000 lfdm

**1.09.070 Zwischenabdichtung**
*** Bedarfsposition mit GB
®Bei Gefahr negativer Wasserbelastung auf KMB kann eine
Zwischenabdichtung aus  INTRASIT  RZ1 55HSP erfolgen
Verbrauch:
INTRASIT® RZ1 55HSP:  3 kg/m²
Menge: 0,000 m²

**1.09.080 Grundierung der Wandfläche**
®Zur Staubbindung, Verfestigung und Haftvermittlung
Auftragen der patentierten, wässrigen Grundierung
IMBERAL  Aquarol 10D im Streich-, Roll- oder
Spritzverfahren
Verbrauch:
IMBERAL® Aquarol 10D:  0,15-0,25 kg/m²
Menge: 0,000 m²

**1.09.090 Abdichtung des Spritzwasserbereichs**
®Spritzwasserbereich mit flexibler Dichtungsschlämme
INTRASIT  Poly-C1 54Z oder INTRASIT®  Poly-C2 54Z
abdichten, sofern ein Sockel vorgesehen ist. Der
Schlämmauftrag erfolgt mind. 30 cm oberhalb GOK, bis
ca. 20 cm unterhalb GOK
Verbrauch:
INTRASIT® Poly-C1 54Z:  3 kg/m²
INTRASIT® Poly-C2 54Z:  3 kg/m²
Menge: 0,000 m²

**1.09.100 Kratz- und Füllspachtelung**
Dünnschichtiger Auftrag zum Verschließen von Poren
(Beton) bzw. Egalisierung profilierter Untergründe
Verbrauch:
hahne-KMB:  1 kg(l)/m² bei Betonflächen
hahne-KMB:  1-3 kg(l)/m² bei Mauerwerk
Menge: 0,000 m²

**1.09.110 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**1.09.120 Bewegungsfugen im Wandbereich**
Menge: 0,000 lfdm

**1.09.130 Abdichtung der Wandfläche**
Aufbringen der Abdichtungsmasse im Spachtel- oder
Spritzverfahren (Peristaltikpumpe PP 99). Der Auftrag
muss 2-lagig erfolgen. In die erste Lage wird
vollflächig eine Verstärkungseinlage eingearbeitet
Verbrauch:
hahne-KMB:  4,4 - 5,5 kg(l)/m², je nach eingesetzter
Bitumen-Dickbeschichtung.
Die Mindesttrockenschichtdicke beträgt 4 mm.
IMBERAL® VE 89V.  1,05 m²/m²
Menge: 0,000 m²

**1.09.140 Schutzschicht Wand**
Schutz- und Dränschicht nach vollständiger
Durchtrocknung der Flächenabdichtung aus einer mit
Gleitvlies versehenen Noppenbahn vorschriftsmäßig
anbringen
Verbrauch:
IMBERAL® Multidrain 89V:  1,05 m²/m²
IMBERAL AS Multidrain 89V:® 1 m/lfd.M.
Menge: 0,000 m²

**1.09.150 Perimeterdämmung Wand**
*** Grundposition ZZ 000.0
Alternativ können Perimeterdämmplatten die keine
punktuelle Belastung auf die Abdichtung ausüben mit 2-
komp. standfester Hahne-Bitumen-Dickbeschichtung auf
die vollständig abgetrocknete Abdichtungsschicht
verklebt werden. Im Hohlkehlenbereich muss ein
Anschrägen der Platten erfolgen. Eine mechanische
Beanspruchung der Hohlkehle, z.B. durch
Schubspannungen, ist auszu-schließen
Verbrauch:
hahne-KMB:  ca. 2-4 kg(l)/m²
Menge: 0,000

**1.09.160 Reinigen der Bodenplatte**
Menge: 0,000 m²

**1.09.170 Kratzspachtelung der Bodenfläche**
Dünnschichtiger Auftrag zum Verschließen von Poren
Verbrauch:
hahne-KMB:  ca. 1 kg(l)/m²
Menge: 0,000 m²

**1.09.180 Abdichtung der Bodenfläche**
Aufbringen der Abdichtungsmasse im Spachtel- oder
Spritzverfahren (Peristaltikpumpe PP 99). Der Auftrag
muss 2-lagig erfolgen. In die erste Lage wird
vollflächig eine Verstärkungseinlage eingearbeitet
Verbrauch:
hahne-KMB:  4,4 - 5,5 kg(l)/m², je nach eingesetzter
Bitumen-Dickbeschichtung.
Die Mindest-trockenschichtdicke beträgt 4 mm.
IMBERAL® VE 89V.  1,05 m²/m²
Menge: 0,000 m²

**1.09.190 Fußbodenaufbau**
Nach vollständiger Durchtrocknung der Abdichtungslage,
auflegen einer bitumenverträglichen Gleitfolie als
Schutz-und Trennlage. Anschließend kann weiterer Aufbau
erfolgen
Menge: 0,000 m²

#### 1.10 Garantie Teil 4

**1.10.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® Poly-C1 54Z
INTRASIT® Poly-C2 54Z
IMBERAL® S 100 90B
IMBERAL® 2K 20B
IMBERAL® Multidrain 89V
IMBERAL® AS Multidrain 89V
IMBERAL® BEP-F 20B
INTRASIT® RZ1 55HSP
Menge: 0,000

**1.10.020 Wandquerschnittsabdichtung gem. DIN 18195**
Die Horizontalabdichtung erfolgt in allen aufgehenden
Wänden. Die Abdichtung sollte auf der Bodenplatte oder
auf der ersten Steinlage verlegt werden. Als Abdichtung
können Bitumen-Dachdichtungsbahnen, Bitumen-Dachbahnen
bzw. Kunststoff-Dichtungsbahnen (müssen
bitumenverträglich sein) eingesetzt werden
Menge: 0,000 m²

**1.10.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz. Diese
Ausführungsvariante ist mit dem Auftraggeber
schriftlich zu vereinbaren, bezugnehmend auf die
Planungsrichtlinie.
Verbrauch:
INTRASIT® Poly-C1 54Z:  3,5 kg/m²
oder
INTRASIT® Poly-C2 54Z:  3,5 kg/m²
Menge: 0,000

**1.10.040 Bewegungsfugen im Wandbereich**
*** Bedarfsposition mit GB
®Bewegungsfugen in der Bodenplatte mit hahne-Fugen-
abdeckband abdichten. Den Polyestervliesrand mit
IMBERAL® 2K 20B oder  IMBERAL  S 100 90B
®aufkleben und später in die Flächenabdichtung
einbinden. In Sonderfällen (hohe Zugkräfte) kann das
Band mit HADAPLAN T2 12E aufgeklebt werden
Verbrauch:
IMBERAL® 2K 20B: ca.  1 kg/lfd.M. Fugenband
IMBERAL S 100 90B :® 1 l/lfd.M. Fugenband
Menge: 0,000 lfdm

**1.10.050 Reinigen der Wandfläche**
Entfernen von Staub, Schmutz, Mörtelresten,
Sinterschichten u.a. haftungsvermindernden Teilen von
Wandflächen, Fundamentoberflächen und vorderkanten.
Fasen aller Außenecken und kanten.
Menge: 0,000 m²

**1.10.060 Grundieren der Wandfläche**
®Zur Staubbindung, Verfestigung und Haftvermittlung
Auftragen der patentierten, wässrigen Grundierung
IMBERAL  Aquarol 10D im Streich-, Roll- oder
Spritzverfahren
Verbrauch:
IMBERAL® Aquarol 10D:  0,15-0,25 kg/m²
Menge: 0,000 m²

**1.10.070 Ausbessern der Wandfläche**
Offene Fugen und Ausbüche >5 mm mit® INTRASIT  RZ1
55HSP verschließen. Fasen aller Außenecken und -kanten
Verbrauch:
INTRASIT® RZ1 55HSP:  1,75 kg/l Hohlraum
Menge: 0,000 m²

**1.10.080 Hohlkehle**
®Anlegen von Hohlkehlen in allen Innenecken mit
INTRASIT  RZ1 55HSP. Eine Flankenlänge von etwa  2 cm
ist ausreichend. Alternativ können die Hohlkehlen mit
IMBERAL® 2K 20B oder IMBERAL® S 100 90B an-gelegt
werden
Verbrauch:
INTRASIT RZ1 55HSP:® 1,75 kg/lfd.M. Hohlkehle
IMBERAL® 2K 20B:  1 kg/lfd.M. Hohlkehle
IMBERAL S 100 90B:® 1 l/lfd.M. Hohlkehle
Menge: 0,000 lfdm

**1.10.090 Zwischenabdichtung**
*** Bedarfsposition mit GB
®Zwischenabdichtung des Wand/-Sohleanschlussbereichs
(min. 10 cm auf Vorderkante Sohlplatte und 20 cm
oberhalb der Wandquerschnittsabdichtung) als Schutz vor
negativer Wasserbelastung mit  INTRASIT  RZ1 55HSP
ausführen
Verbrauch:
INTRASIT® RZ1 55HSP:  3 kg/m²
Menge: 0,000 kg

**1.10.100 Abdichtung des Spritzwasserbereichs**
®Spritzwasserbereich mit flexibler Dichtungsschlämme
INTRASIT  Poly-C1 54Z oder INTRASIT®  Poly-C2 54Z
abdichten, sofern ein Sockel vorgesehen ist. Der
Schlämmauftrag erfolgt mind. 30 cm oberhalb GOK, bis
ca. 20 cm unterhalb GOK
Verbrauch:
INTRASIT® Poly-C1 54Z:  3 kg/m²
INTRASIT® Poly-C2 54Z:  3 kg/m²
Menge: 0,000 m²

**1.10.110 Kratz- und Füllspachtelung**
Dünnschichtiger Auftrag zum Verschließen von Poren
(Beton) bzw. Egalisierung profilierter Untergründe
Verbrauch:
IMBERAL® 2K 20B:  1 kg/m²
IMBERAL® 2K 20B:  1-3 kg/m²
IMBERAL® S 100 90B:  1 l/m²
IMBERAL® S 100 90B:  1-3 l/m²
Menge: 0,000 m²

**1.10.120 Einbinden von Durchdringungen**
Rohre hohlkehlenartig mit Gewebestreifen eindichten.
Einklemmfolien und Tellerrandanschlüsse ebenfalls mit
Gewebe verstärken und eindichten
Menge: 0,000 Stck

**1.10.130 Bewegungsfugen im Wandbereich**
Das Fugenband aus dem Bereich der Bodenplatte weiterführen, die kaschierten Polyestervlieseinlagen mit
IMBERAL® 2K 20B auf die Wandflächen verkleben und
später in die Flächenabdichtung einbinden
Verbrauch:
IMBERAL® 2K 20B:  1 kg/lfd.M. Fugenband
IMBERAL® FAB 89ZH:  1 m/lfd.M.
Menge: 0,000 lfdm

**1.10.140 Abdichtung der Wandfläche**
Aufbringen der Abdichtungsmasse im Spachtel- oder
Spritzverfahren (Peristaltikpumpe PP 99). Der Auftrag
muss 2-lagig erfolgen, kann jedoch frisch in frisch
durch-geführt werden
Mindestverbrauch gem. DIN 18195 Teil 4:
IMBERAL® 2K 20B :  3,6 kg/m²
entspricht 3 mm Trockenschichtdicke
IMBERAL® S 100 90B :  3,3 l/m²
entspricht 3 mm Trockenschichtdicke
Baustellenbedingt können sich die angegebenen
Verbrauchsmengen um 1-1,5 kg(l)/m² erhöhen
Menge: 0,000 m²

**1.10.150 Schutz und Dränschichten**
®Schutzschicht nach vollständiger Durchtrocknung der
Flächenabdichtung aus einer mit Gleitvlies versehenen
Noppenbahn vorschriftsmäßig anbringen und verwahren.
Fabrikat: IMBERAL Multidrain 89V .  Die Bahn muss in
die Ringdrainage (falls vorhanden) eingebunden werden
Verbrauch:
IMBERAL Multidrain 89V:® 1,05 m²/m²
IMBERAL AS Multidrain 89V:® 1 m/lfd.M.
Menge: 0,000 m²

**1.10.160 Schutz und Dränschichten**
*** Grundposition ZZ 000.0
®Alternativ können Polystyroldränplatten,
Perimeterdämmplatten o.ä. Schutzplatten, die keine
punktuelle Belastung auf die Abdichtung ausüben mit
IMBERAL® 2K 20B,  IMBERAL  S 100 90B oder IMBERAL® BEP-
F 20B auf die vollständig abgetrocknete
Abdichtungsschicht verklebt werden. Im Bereich der
Hohlkehle muss ein Anschrägen der Platten erfolgen.
Eine mechanische Beanspruchung der Hohlkehle z.B. durch
Schubspannungen ist auszuschließen
Verbrauch:
IMBERAL® 2K 20B:  1,5 kg/m²
IMBERAL® S 100 90B:  1,5 l/m²
IMBERAL® BEP-F 20B:  1,5 kg/m²
Menge: 0,000

**1.10.170 Reinigen der Bodenplatte**
Entfernen von Staub, Schmutz, Mörtelresten, Graten,
Sinterschichten u.a. haftungsvermindernden Teilen von
der Bodenplattenoberfläche
Menge: 0,000 m²

**1.10.180 Grundieren der Bodenplatte**
®Zur Staubbindung, Verfestigung und Haftvermittlung
Auftragen der patentierten, wässrigen Grundierung
IMBERAL  Aquarol 10D im Streich-, Roll- oder
Spritzverfahren
Verbrauch:
IMBERAL® Aquarol 10D:  0,15-0,25 kg/m²
Menge: 0,000 m²

**1.10.190 Kratzspachtelung der Bodenplatte**
Dünnschichtiger Auftrag zum Verschließen der Poren
Verbrauch:
IMBERAL® 2K 20B:  1 kg/m²
IMBERAL® S 100 90B:  1 l/m²
Menge: 0,000 m²

**1.10.200 Abdichtung der Bodenfläche**
Aufbringen der Abdichtungsmasse im Spachtel- oder
Spritzverfahren (Peristaltikpumpe PP 99). Der Auftrag
muss 2-lagig erfolgen, kann jedoch frisch in frisch
durch-geführt werden
Mindestverbrauch gem. DIN 18195 Teil 4:
IMBERAL® 2K 20B :  3,6 kg/m²
entspricht 3 mm Trockenschichtdicke
IMBERAL® S 100 90B :  3,3 l/m²
entspricht 3 mm Trockenschichtdicke
Baustellenbedingt können sich die angegebenen
Verbrauchsmengen um 1-1,5 kg(l)/m² erhöhen
Menge: 0,000 m²

**1.10.210 Fußbodenaufbau**
Nach vollständiger Durchtrocknung der Abdichtungslage
Auflegen einer bitumenverträglichen Gleitfolie als
Schutz-und Entkopplungslage. Anschließend kann weiterer
Aufbau erfolgen
Menge: 0,000 m²

#### 1.11 Garantie Teil 6

**1.11.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® Poly-C1 54Z
INTRASIT® Poly-C2 54Z
IMBERAL® S 100 90B
IMBERAL® 2K 20B
IMBERAL® Multidrain 89V
IMBERAL® AS Multidrain 89V
INTRASIT® RZ1 55HSP
IMBERAL® VE 89V
IMBERAL® FAB 89ZH
Menge: 0,000

**1.11.020 Reinigen der Betonoberfläche**
Entfernen von Staub, Schmutz, Mörtelresten, Graten,
Sinterschichten u.a. haftungsvermindernden Teilen von
der Bodenplattenoberfläche
Menge: 0,000 m²

**1.11.030 Sauberkeitsschicht, Beton C 25/30**
Sauberkeitsschicht aus Beton herstellen. Zusätzlich
entsprechend den statischen Erfordernissen bewehren
Menge: 0,000 m²

**1.11.040 Bewegungsfugen im Boden**
Die zu erwartendem aufstauendem Sickerwasser sind
Bewegungsfugen in der Bodenfläche zu vermeiden. Sollten
hier Fugen angeordnet werden, so ist dies eine
Sonderbauweise. Die erforderliche Abdichtungsmaßnahme
muss objektspezifisch geplant und ausgeführt werden
Menge: 0,000 lfdm

**1.11.050 Grundieren der Bodenfläche**
®Zur Staubbindung, Verfestigung und Haftvermittlung
Auftragen der patentierten, wässrigen Grundierung
IMBERAL  Aquarol 10D im Streich-, Roll- oder
Spritzverfahren
Verbrauch:
IMBERAL® Aquarol 10D:  0,15-0,25 kg/m²
Menge: 0,000 m²

**1.11.060 Kratz- und Füllspachtelung**
Dünnschichtiger Auftrag zum Verschließen von Poren
Verbrauch:
IMBERAL® 2K 20B:  1 kg/m²
Menge: 0,000 m²

**1.11.070 Abdichtung der Bodenfläche**
Aufbringen der Abdichtungsmasse im Spachtel- oder
Spritzverfahren (Peristaltikpumpe PP 99). Der Auftrag
muss 2-lagig erfolgen. In die erste Lage wird
vollflächig eine Verstärkungseinlage eingearbeitet
Mindestverbrauch gem. DIN 18195 Teil 6:
IMBERAL® 2K 20B :  4,9 kg/m²
entspricht 4 mm Trockenschichtdicke
IMBERAL® VE 89V:  1,05 m²/m²
Menge: 0,000 m²

**1.11.080 Schutzestrich Boden**
Nach vollständiger Durchtrocknung der Abdichtung
Verlegung einer doppellagigen PE-Folie als Schutz- und
gleitschicht. Anschließend Aufbringen eines
Schutzestrichs
Verbrauch:
PE-Folie:  ca. 2,1 m²/m²
Menge: 0,000 m²

**1.11.090 Reinigen des Untergrundes**
Entfernen von Staub, Schmutz, Mörtelresten,
Sinterschichten u.a. haftungsvermindernden Teilen von
Wandflächen, Fundamentoberflächen und vorderkanten.
Fasen aller Außenecken und kanten
Menge: 0,000 m²

**1.11.100 Grundierung der Wandfläche**
®Zur Staubbindung, Verfestigung und Haftvermittlung
Auftragen der patentierten, wässrigen Grundierung
IMBERAL  Aquarol 10D im Streich-, Roll- oder
Spritzverfahren
Verbrauch:
IMBERAL® Aquarol 10D:  0,15-0,25 kg/m²
Menge: 0,000 m²

**1.11.110 Ausbessern der Wandfläche**
Offene Fugen und Ausbrüche >5 mm mit® INTRASIT  RZ1
55HSP verschließen.  Fasen aller Außenecken und kanten
Verbrauch:
INTRASIT® RZ1 55HSP:  1,75 kg/l Hohlraum
Menge: 0,000 m²

**1.11.120 Abdichtung des Spritzwasserbereichs**
®Spritzwasserbereich mit flexibler Dichtungsschlämme
INTRASIT  Poly-C1 54Z oder INTRASIT®  Poly-C2 54Z
abdichten, sofern ein Putzsockel vorgesehen ist. Der
Schlämmauftrag erfolgt mind. 30 cm oberhalb GOK, bis
ca. 20 cm unterhalb GOK
Verbrauch:
INTRASIT® Poly-C1 54Z:  3 kg/m²
INTRASIT® Poly-C2 54Z:  3 kg/m²
Menge: 0,000 m²

**1.11.130 Hohlkehle**
®Anlegen von Hohlkehlen in allen Innenecken mit
INTRASIT  RZ1 55HSP. Eine Flankenlänge von etwa 2 cm
ist ausreichend. Alternativ können die Hohlkehlen mit
IMBERAL® 2K 20B oder  IMBERAL®  S 100 90B an-gelegt
werden
Verbrauch:
INTRASIT® RZ1 55HSP:  1,75 kg/lfd.M. Hohlkehle
IMBERAL® 2K 20B:  1 kg/lfd.M. Hohlkehle
IMBERAL S 100 90B:® 1 l/lfd.M. Hohlkehle
Menge: 0,000 lfdm

**1.11.140 Zwischenabdichtung**
*** Bedarfsposition mit GB
®Zwischenabdichtung des Wand-/Sohleanschlussbereichs
(min. 10 cm auf Vorderkante Sohlplatte und 20 cm
oberhalb der Wandquerschnittsabdichtung) als Schutz vor
negativer Wasserbelastung mit  INTRASIT  RZ1 55HSP
ausführen
Verbrauch:
INTRASIT® RZ1 55HSP:  3 kg/m²
Menge: 0,000 m²

**1.11.150 Kratz- und Füllspachtelung**
Dünnschichtiger Auftrag zum Verschließen von Poren
(Beton) bzw. Egalisierung profilierter Untergründe
Verbrauch:
IMBERAL® 2K 20B:  1 kg/m²
IMBERAL® 2K 20B:  1-3 kg/m²
IMBERAL®  S 100 90B:  1 l/m²
IMBERAL® S 100 90B:  1-3 l/m²
Menge: 0,000 m²

**1.11.160 Einbinden von Durchdringungen**
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**1.11.170 Bewegungsfugen im Wandbereich**
®Das Fugenband wird an der Wand fixiert, die
Polyestervlieseinlage mit  IMBERAL® 2K 20B oder
IMBERAL  S 100 90B auf der Wand verklebt und später in
die Flächenabdichtung eingebunden. Das Band sollte die
Fuge schlaufenförmig überdecken, so das Bewegungen oder
Setzungen des Untergrundes nicht auf die
Abdichtungslage übertragen werden
Verbrauch:
IMBERAL® FAB 89 ZH:  1 m/lfd.M.
IMBERAL® 2K 20B:  1 kg/lfd.M. Fugenband
IMBERAL S 100 90B:® 1 l/lfd.M. Fugenband
Menge: 0,000 lfdm

**1.11.180 Abdichtung der Wandfläche**
Aufbringen der Abdichtungsmasse im Spachtel- oder
Spritzverfahren (Peristaltikpumpe PP 99). Der Auftrag
muss 2-lagig erfolgen. In die erste Lage wird
vollflächig eine Verstärkungseinlage eingearbeitet
Mindestverbrauch gem. DIN 18195 Teil 6:
IMBERAL® 2K 20B :  4,9 kg/m²
entspricht 4 mm Trockenschichtdicke
IMBERAL S 100 90B:® 4,4 l/m²
entspricht 4 mm Trockenschichtdicke
IMBERAL® VE 89V:  1,05 m²/m²
Baustellenbedingt können sich die angegebenen
Verbrauchsmengen um 1-1,5 kg(l)/m² erhöhen.
Menge: 0,000 m²

**1.11.190 Schutz und Dränschicht Wand**
Schutz- und Dränschicht nach vollständiger
Durchtrocknung der Flächenabdichtung aus einer mit
Gleitvlies versehenen Noppenbahn vorschriftsmäßig
anbringen
Verbrauch:
IMBERAL® Multidrain 89V:  1,05 m²/m²
IMBERAL®  AS Multidrain 89V:  1 m/lfd.M.
Menge: 0,000 m²

**1.11.200 Perimeterdämmung Wand**
*** Grundposition ZZ 000.0
Alternativ können Perimeterdämmplatten die keine
punktuelle Belastung auf die Abdichtung ausüben mit 2-
komp. standfester Hahne-Bitumen-Dickbeschichtung auf
die vollständig abgetrocknete Abdichtungsschicht
verklebt werden. Im Hohlkehlenbereich muss ein
Anschrägen der Platten erfolgen. Eine mechanische
Beanspruchung der Hohlkehle z.B. durch Schubspannungen
ist auszu-schließen
Verbrauch:
IMBERAL® 2K 20B:  2-4 kg
IMBERAL S 100 90B:® 2-4 l
Menge: 0,000

### 2 ÖKOPLAST

#### 2.01 ÖKOPLAST 1K 20B Teil 4

**2.01.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000

**2.01.020 Wandquerschnittsabdichtung gem. DIN 18195**
Die Horizontalabdichtung erfolgt in allen aufgehenden
Wänden. Die Abdichtung sollte auf der Bodenplatte oder
auf der ersten Steinlage verlegt werden. Als Abdichtung
können Bitumen-Dachdichtungsbahnen, Bitumen-Dachbahnen
bzw. Kunststoff-Dichtungsbahnen (müssen
bitumenverträglich sein) eingesetzt werden
Menge: 0,000 m²

**2.01.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**2.01.040 Bewegungsfugen im Boden**
*** Bedarfsposition mit GB
®Bewegungsfugen in der Bodenplatte mit
bitumenverträglichem Fugenabdeckband in 240 mm Breite
abdichten. Den Polyestervliesrand mit ÖKOPLAST® 1K 20B
aufkleben und später in die Flächenabdichtung
einbinden. In Sonderfällen (hohe Zugkräfte) kann das
Band mit HADAPLAN T2 12E Bauharz aufgeklebt werden
Verbrauch:
ÖKOPLAST® 1K 20B:  ca. 1 l/lfd.M. Fugenband
IMBERAL FAB 89ZH:® 1 m/lfd.M.
Menge: 0,000 lfdm

**2.01.050 Vorbereiten des Untergrundes**
Entfernen von Staub, Schmutz, Mörtelresten,
Sinterschichten u.a. haftungsvermindernden Teilen von
Wandflächen, Fundamentoberflächen und vorderkanten.
Offene Fugen und Ausbrüche >5 mm mit Sperrmörtel
schließen. Fasen aller Außenecken und kanten
Verbrauch:
INTRASIT SM 54Z:® 2 kg/l Hohlraum
INTRASIT® RZ1 55HSP :  1,75 kg/l Hohlraum
Menge: 0,000 kg

**2.01.060 Hohlkehle**
®Anlegen von Hohlkehlen in allen Innenecken mit
INTRASIT RZ1 55HSP oder INTRASIT® SM 54Z. Eine
Flankenlänge von etwa 2 cm ist ausreichend
Verbrauch:
INTRASIT RZ1 55HSP:® 1,75 kg/lfd.M.
INTRASIT SM 54Z:® 2 kg/lfd.M.
Menge: 0,000 lfdm

**2.01.070 Zwischenabdichtung**
*** Bedarfsposition mit GB
Bei Gefahr der negativen Wasserbelastung auf KMB kann
eine Zwischenabdichtung erfolgen
Verbrauch:
Mineralische Dichtungsschlämme
INTRASIT® DS2 54Z:  4 kg/m²
Flexible Dichtungsschlämmen
INTRASIT® Poly-C1 54Z, INTRASIT®  Poly-C2 54Z,
INTRASIT 1KFlex 54Z.® ca. 3,5 kg/m²
Sulfatbeständige Dichtungsschlämme
INTRASIT® DS1 54Z:  3 kg/m²
Reaktivabdichtung
IMBERAL RSB 55Z:® 3,2 kg/m²
Menge: 0,000 m²

**2.01.080 Grundierung der Wandfläche**
®Zur Staubbindung, Verfestigung, und Haftvermittlung
Auftragen der patentierten, wässrigen Grundierung
IMBERAL  Aquarol 10D im Streich-, Roll- oder
Spritzverfahren
Verbrauch:
IMBERAL® Aquarol 10D:  0,15-0,25 kg/m²
Menge: 0,000 m²

**2.01.090 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL RSB 55Z:® 3,2 kg/m²
Menge: 0,000 m²

**2.01.100 Kratz- und Füllspachtelung**
Dünnschichtiger Auftrag zum Verschließen von Poren
(Beton), bzw. Egalisierung profilierter Untergründe.
Die Vertiefungen müssen <5 mm sein
Verbrauch:
ÖKOPLAST® 1K 20B:  1 l/m² bei Betonflächen
ÖKOPLAST® 1K 20B:  1-3 l/m² bei Mauerwerk
Menge: 0,000 m²

**2.01.110 Einbinden von Durchdringungen**
*** Bedarfsposition mit GB
Rohre hohlkehlenartig mit Gewebestreifen eindichten.
Einklemmfolien und Tellerrandanschlüsse ebenfalls mit
Gewebe verstärken und eindichten
Menge: 0,000 Stck

**2.01.120 Bewegungsfugen im Wandbereich**
*** Bedarfsposition mit GB
Das Fugenband aus dem Bereich der Bodenplatte
weiterführen, die kaschierten Polyestervlieseinlagen
mit ÖKOPLAST® 1K 20B auf die Wandflächen verkleben und
später in die Flächenabdichtung einbinden
Verbrauch:
ÖKOPLAST® 1K 20B:  ca. 1 l/lfd.M. Fugenband
IMBERAL FAB 89ZH:® 1 m/lfd.M.
Menge: 0,000 lfdm

**2.01.130 Abdichtung der Wandfläche**
Menge: 0,000 m²

**2.01.140 Schutz und Dränschichten**
Schutzschicht nach vollständiger Durchtrocknung der
Flächenabdichtung aus einer mit Gleitvlies versehenen
Noppenbahn vorschriftsmäßig anbringen und verwahren.
Die Bahn muss in die Ringdrainage eingebunden werden
Verbrauch:
IMBERAL Multidrain 89V:® 1.05 m²/m²
IMBERAL AS Multidrain 89V:® 1 m/lfd.M.
Menge: 0,000 m²

**2.01.150 Schutz und Dränschichten**
*** Grundposition ZZ 000.0
®Alternativ können Polystyroldränplatten,
Perimeterdämmplatten o.ä. Schutzplatten, die keine
punktuelle Belastung auf die Abdichtung ausüben mit
ÖKOPLAST® 1K 20B oder IMBERAL BEP-F 20B auf die
vollständig abgetrocknete Abdichtungsschicht verklebt
werden. Im Bereich der Hohlkehle muss ein Anschrägen
der Platten erfolgen. Eine mechanische Beanspruchung
der Hohlkehle z.B. durch Schubspannungen ist
auszuschließen
Verbrauch:
ÖKOPLAST® 1K 20B:  1,5 l/m²
bei punktweiser Verklebung
IMBERAL® BEP-F 20B:  1,5 kg/m²
Bei punktweiser Verklebung
Menge: 0,000

**2.01.160 Reinigen der Bodenplatte**
Entfernen von Staub, Schmutz, Mörtelresten, Graten,
Sinterschichten u.a. haftungsvermindernden Teilen von
der Bodenplattenoberfläche
Menge: 0,000 m²

**2.01.170 Kratzspachtelung der Bodenfläche**
Dünnschichtiger Auftrag zum Verschließen von Poren
Verbrauch:
ÖKOPLAST® 1K 20B:  1 l/m²
Menge: 0,000 m²

**2.01.180 Abdichtung der Bodenfläche**
Aufbringen der Abdichtungsmasse im Spachtel- oder
Spritzverfahren (hahne PP 99). Der Auftrag muss 2-lagig
erfolgen, kann jedoch frisch in frisch durchgeführt
werden
Mindestverbrauch gem. DIN 18195 Teil 4:
ÖKOPLAST® 1K 20B:  3,6 l/m²
entspricht 3 mm Trockenschichtdicke
Menge: 0,000 m²

**2.01.190 Fußbodenaufbau**
Nach vollständiger Durchtrocknung der Abdichtung
Verlegung einer doppellagigen PE-Folie als Schutz- und
Trennschicht. Anschließend Aufbringen eines
Schutzestrichs
Verbrauch:
PE-Folie:  2,1 m²/m²
Menge: 0,000 m²

#### 2.02 ÖKOPLAST 1K 20B Teil 6

**2.02.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
IMBERAL®  VE 89V
INTRASIT® DS1 54Z
INTRASIT® DS2 54Z
INTRASIT® Poly-C1 54Z
INTRASIT® Poly-C2 54Z
INTRASIT® SM 54Z
IMBERAL® FAB 89ZH
IMBERAL® Multidrain 89V
IMBERAL® AS Multidrain 89V
INTRASIT® RZ1 55HSP
IMBERAL® RSB 55Z
Menge: 0,000

**2.02.020 Vorbereiten des Untergrundes**
Entfernen von Staub, Schmutz, Mörtelresten, Graten,
Sinterschichten u.a. haftungsvermindernden Teilen von
der Bodenplattenoberfläche
Menge: 0,000 m²

**2.02.030 Bewegungsfugen im Boden**
*** Bedarfsposition mit GB
Bei zu erwartendem aufstauenden Sickerwasser sind
Bewegungsfugen in der Bodenfläche zu vermeiden. Sollten
hier Fugen angeordnet werden, so ist dies eine
Sonderbauweise. Die erforderliche Abdichtungsmaßnahme
muss objektspezifisch geplant und ausgeführt werden
Menge: 0,000 lfdm

**2.02.040 Grundierung der Bodenfläche**
®Zur Staubbindung, Verfestigung, und Haftvermittlung
Auftragen der patentierten, wässrigen Grundierung
IMBERAL  Aquarol 10D im Streich-, Roll- oder
Spritzverfahren
Verbrauch:
IMBERAL® Aquarol 10D:  0,15-0,25 kg/m²
Menge: 0,000 m²

**2.02.050 Kratzspachtelung der Bodenfläche**
Dünnschichtiger Auftrag zum Verschließen von Poren
Verbrauch:
ÖKOPLAST® 1K 20B:  1 l/m²
Menge: 0,000 m²

**2.02.060 Abdichtung der Bodenfläche**
Aufbringen der Abdichtungsmasse im Spachtel- oder
Spritzverfahren (hahne PP 99). Der Auftrag muss 2-lagig
erfolgen. In die erste Lage wird vollflächig eine
Verstärkungseinlage eingearbeitet
Mindestverbrauch gem. DIN 18195 Teil 6:
ÖKOPLAST® 1K 20B:  4,8 l/m²
entspricht 4 mm Trockenschichtdicke
IMBERAL®  VE 89V:  1,05 m²/m²
Menge: 0,000 m²

**2.02.070 Schutzestrich Boden**
Nach vollständiger Durchtrocknung der Abdichtung
Verlegung einer doppellagigen PE-Folie als Schutz- und
Trennschicht. Anschließend Aufbringen eines
Schutzestrichs
Verbrauch:
PE-Folie:  2,1 m²/m²
Menge: 0,000 m²

**2.02.080 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL® RSB 55Z
Menge: 0,000 m²

**2.02.090 Vorbereiten des Untergrundes**
Entfernen von Staub, Schmutz, Mörtelresten,
Sinterschichten u.a. haftungsvermindernden Teilen von
Wandflächen, Fundamentoberflächen und vorderkanten.
Offene Fugen und Ausbrüche >5 mm mit Sperrmörtel
schließen. Fasen aller Außenecken und kanten
Verbrauch:
INTRASIT SM 54Z:® 2 kg/l Hohlraum
INTRASIT® RZ1 55HSP:  1,75 kg/l Hohlraum
Menge: 0,000 kg

**2.02.100 Grundierung der Wandfläche**
®Zur Staubbindung, Verfestigung, und Haftvermittlung
Auftragen der patentierten, wässrigen Grundierung
IMBERAL  Aquarol 10D im Streich-, Roll- oder
Spritzverfahren
Verbrauch:
IMBERAL® Aquarol 10D:  0,15-0,25 kg/m²
Menge: 0,000 m²

**2.02.110 Hohlkehle**
®Anlegen von Hohlkehlen in allen Innenecken mit
INTRASIT RZ1 55HSP oder INTRASIT® SM 54Z  Eine
Flankenlänge von etwa 2 cm ist ausreichend
Verbrauch:
INTRASIT RZ1 55HSP:® 1,75 kg/lfd.M.
INTRASIT SM 54Z:® 2 kg/lfd.M.
Menge: 0,000 lfdm

**2.02.120 Kratz- und Füllspachtelung**
Dünnschichtiger Auftrag zum Verschließen von Poren
(Beton) bzw. Egalisierung profilierter Untergründe. Die
Vertiefungen müssen <5 mm sein
Verbrauch:
ÖKOPLAST® 1K 20B:  1 l/m² bei Betonflächen
ÖKOPLAST® 1K 20B:  1-3 l/m² bei Mauerwerk
Menge: 0,000 m²

**2.02.130 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**2.02.140 Bewegungsfugen im Wandbereich**
*** Bedarfsposition mit GB
Das Fugenband wird an der Wand fixiert und die
Polyestervlieseinlage mit ÖKOPLAST® 1K 20B auf der Wand
verklebt und später in die Flächenabdichtung
eingebunden. Das Band sollte die Fuge schlaufenförmig
überdecken, so das Bewegungen oder Setzungen des
Untergrundes nicht auf die Abdichtungslage übertragen
werden
Verbrauch:
ÖKOPLAST® 1K 20B:  1 l/lfd.M.
IMBERAL FAB 89ZH:® 1 m/lfd.M.
Menge: 0,000 lfdm

**2.02.150 Abdichtung der Wandfläche**
Aufbringen der Abdichtungsmasse im Spachtel- oder
Spritzverfahren (hahne PP 99). Der Auftrag muss 2-lagig
erfolgen. In die erste Lage wird vollflächig eine
Verstärkungseinlage eingearbeitet
Mindestverbrauch gem. DIN 18195 Teil 6:
ÖKOPLAST® 1K 20B:  4,8 l/m²
entspricht 4 mm Trockenschichtdicke
IMBERAL®  VE 89V:  1,05 m²/m²
Menge: 0,000 m²

**2.02.160 Schutz und Dränschicht Wand**
Schutzschicht nach vollständiger Durchtrocknung der
Flächenabdichtung aus einer mit Gleitvlies versehenen
Noppenbahn aus Polystyrol vorschriftsmäßig anbringen
Verbrauch:
IMBERAL Multidrain 89V:® 1,05 m²/m²
IMBERAL AS Multidrain 89V:® 1 m/lfd.M.
Menge: 0,000 m²

**2.02.170 Perimeterdämmung Wand**
*** Grundposition ZZ 000.0
Alternativ können Perimeterdämmplatten die keine
punktuelle Belastung auf die Abdichtung ausüben mit 2-
komp. standfester hahne-Bitumen-Dickbeschichtung auf
die vollständig abgetrocknete Abdichtungsschicht
verklebt werden. Im Hohlkehlenbereich muss ein
Anschrägen der Platten erfolgen. Eine mechanische
Beanspruchung der Hohlkehle z.B. durch Schubspannungen
ist auszu- schließen
Verbrauch:
ÖKOPLAST® 1K 20B:  2-4 l
Menge: 0,000

#### 2.03 ÖKOPLAST 2K 20B Teil 4

**2.03.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000

**2.03.020 Wandquerschnittsabdichtung gem. DIN 18195**
Die Horizontalabdichtung erfolgt in allen aufgehenden
Wänden. Die Abdichtung sollte auf der Bodenplatte oder
auf der ersten Steinlage verlegt werden. Als Abdichtung
können Bitumen-Dachdichtungsbahnen, Bitumen-Dachbahnen
bzw. Kunststoff-Dichtungsbahnen (müssen
bitumenverträglich sein) eingesetzt werden
Menge: 0,000 m²

**2.03.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**2.03.040 Bewegungsfugen im Boden**
*** Bedarfsposition mit GB
®Bewegungsfugen in der Bodenplatte mit
bitumenverträglichem Fugenabdeckband in 240 mm Breite
abdichten. Den Polyestervliesrand mit ÖKOPLAST® 2K 20B
aufkleben und später in die Flächenabdichtung
einbinden. In Sonderfällen (hohe Zugkräfte) kann das
Band mit HADAPLAN T2 12E Bauharz aufgeklebt werden
Verbrauch:
ÖKOPLAST® 2K 20B: ca.  1 kg/lfd.M. Fugenband
IMBERAL FAB 89ZH:® 1 m/lfd.M.
Menge: 0,000 lfdm

**2.03.050 Vorbereiten des Untergrundes**
Entfernen von Staub, Schmutz, Mörtelresten,
Sinterschichten u.a. haftungsvermindernden Teilen von
Wandflächen, Fundamentoberflächen und vorderkanten.
Offene Fugen und Ausbrüche >5 mm mit Sperrmörtel
schließen. Fasen aller Außenecken und kanten
Verbrauch:
INTRASIT SM 54Z:® 2 kg/l Hohlraum
INTRASIT RZ1 55HSP:® 1,75 kg/l Hohlraum
Menge: 0,000 kg

**2.03.060 Hohlkehle**
®Anlegen von Hohlkehlen in allen Innenecken mit
INTRASIT SM 54Z oder  INTRASIT®  RZ1 55HSP. Eine
Flankenlänge von etwa 2 cm ist ausreichend.
Alternativ können die Hohlkehlen mit 2-komp.
standfesten hahne-Bitumen-Dickbeschichtungen ausgeführt
werden
Verbrauch:
INTRASIT SM 54Z:® 2 kg/lfd.M.
INTRASIT RZ1 55HSP:® 1,75 kg/lfd.M.
Menge: 0,000 lfdm

**2.03.070 Zwischenabdichtung**
*** Bedarfsposition mit GB
Bei Gefahr der negativen Wasserbelastung auf KMB kann
eine Zwischenabdichtung aus mineralischer oder
flexibler Dichtungsschlämme erfolgen
Verbrauch:
Mineralische Dichtungsschlämme
INTRASIT® DS2 54Z:  4 kg/m²
Flexible Dichtungsschlämmen
INTRASIT® Poly-C1 54Z, INTRASIT®  Poly-C2 54Z,
INTRASIT 1KFlex 54Z:® ca. 3,5 kg/m²
Sulfatbeständige Dichtungsschlämme
INTRASIT® DS1 54Z:  3 kg/m²
Reaktivabdichtung
IMBERAL RSB 55Z:® 3,2 kg/m²
Menge: 0,000 m²

**2.03.080 Grundierung der Wandfläche**
®Zur Staubbindung, Verfestigung, und Haftvermittlung
Auftragen der patentierten, wässrigen Grundierung
IMBERAL  Aquarol 10D im Streich-, Roll- oder
Spritzverfahren
Verbrauch:
IMBERAL® Aquarol 10D:  0,15-0,25 kg/m²
Menge: 0,000 m²

**2.03.090 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL RSB 55Z:® 3,2 kg/m²
Menge: 0,000 m²

**2.03.100 Kratz- und Füllspachtelung**
Dünnschichtiger Auftrag zum Verschließen von Poren
(Beton), bzw. Egalisierung profilierter Untergründe.
Die Vertiefungen müssen <5 mm sein
Verbrauch:
ÖKOPLAST® 2K 20B:  1 kg/m² bei Betonflächen
ÖKOPLAST® 2K 20B:  1-3 kg/m² bei Mauerwerk
Menge: 0,000 m²

**2.03.110 Einbinden von Durchdringungen**
*** Bedarfsposition mit GB
Rohre hohlkehlenartig mit Gewebestreifen eindichten.
Einklemmfolien und Tellerrandanschlüsse ebenfalls mit
Gewebe verstärken und eindichten
Menge: 0,000 Stck

**2.03.120 Bewegungsfugen im Wandbereich**
*** Bedarfsposition mit GB
Das Fugenband aus dem Bereich der Bodenplatte
weiterführen und die kaschierten Polyestervlieseinlagen
mit ÖKOPLAST® 2K 20B auf die Wandflächen verkleben und
später in die Flächenabdichtung einbinden
Verbrauch:
ÖKOPLAST® 2K 20B:  ca. 1 kg/lfd.M. Fugenband
IMBERAL FAB 89 ZH:® 1 m/lfd.M.
Menge: 0,000 lfdm

**2.03.130 Abdichtung der Wandfläche**
Aufbringen der Abdichtungsmasse im Spachtel- oder
Spritzverfahren (hahne PP 99). Der Auftrag muss 2-lagig
erfolgen, kann jedoch frisch in frisch durchgeführt
werden
Mindestverbrauch gem. DIN 18195 Teil 4:
ÖKOPLAST® 2K 20B:  4,1 kg/m²
entspricht 3 mm Trockenschichtdicke
Menge: 0,000 m²

**2.03.140 Schutz und Dränschichten**
Schutzschicht nach vollständiger Durchtrocknung der
Flächenabdichtung aus einer mit Gleitvlies versehenen
Noppenbahn vorschriftsmäßig anbringen und verwahren.
Die Bahn muss in die Ringdrainage eingebunden werden
Verbrauch:
IMBERAL Multidrain 89V:® 1,05 m²/m²
IMBERAL AS Multidrain 89V:® 1 m/lfd.M.
Menge: 0,000 m²

**2.03.150 Schutz und Dränschichten**
*** Grundposition ZZ 000.0
®Alternativ können Polystyroldränplatten,
Perimeterdämmplatten o.ä. Schutzplatten, die keine
punktuelle Belastung auf die Abdichtung ausüben mit
ÖKOPLAST® 2K 20B oder IMBERAL  BEP-F 20B auf die
vollständig abgetrocknete Abdichtungsschicht verklebt
werden. Im Bereich der Hohlkehle muss ein Anschrägen
der Platten erfolgen. Eine mechanische Beanspruchung
der Hohlkehle z.B. durch Schubspannungen ist
auszuschließen
Verbrauch:
ÖKOPLAST® 2K 20B:  1,5 kg/m²
bei punktweiser Verklebung
IMBERAL® BEP-F 20B:  1,5 Kg/m²
bei punktweiser Verklebung
Menge: 0,000

**2.03.160 Vorbereiten des Untergrundes**
Entfernen von Staub, Schmutz, Mörtelresten, Graten,
Sinterschichten u.a. haftungsvermindernden Teilen von
der Bodenplattenoberfläche
Menge: 0,000 m²

**2.03.170 Kratzspachtelung der Bodenfläche**
Dünnschichtiger Auftrag zum Verschließen von Poren
Verbrauch:
ÖKOPLAST® 2K 20B:  1 kg/m²
Menge: 0,000 m²

**2.03.180 Abdichtung der Bodenfläche**
Aufbringen der Abdichtungsmasse im Spachtel- oder
Spritzverfahren (hahne PP 99). Der Auftrag muss 2-lagig
erfolgen, kann jedoch frisch in frisch durchgeführt
werden
Mindestverbrauch gem. DIN 18195 Teil 4:
ÖKOPLAST® 1K 20B:  4,1 kg/m²
entspricht 3 mm Trockenschichtdicke
Menge: 0,000 m²

**2.03.190 Fußbodenaufbau**
Nach vollständiger Durchtrocknung der Abdichtungslage
Auflegen einer bitumenverträglichen Gleitfolie als
Schutz-und Trennlage. Anschließend kann weiterer Aufbau
erfolgen
Verbrauch:
PE-Folie:  2,1 m²/m²
Menge: 0,000 m²

#### 2.04 ÖKOPLAST 2K 20B Teil 6

**2.04.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000

**2.04.020 Vorbereiten des Untergrundes**
Entfernen von Staub, Schmutz, Mörtelresten, Graten,
Sinterschichten u.a. haftungsvermindernden Teilen von
der Bodenplattenoberfläche
Menge: 0,000 m²

**2.04.030 Bewegungsfugen im Boden**
*** Bedarfsposition mit GB
Bei zu erwartendem aufstauenden Sickerwasser sind
Bewegungsfugen in der Bodenfläche zu vermeiden. Sollten
hier Fugen angeordnet werden, so ist dies eine
Sonderbauweise. Die erforderliche Abdichtungsmaßnahme
muss objektspezifisch geplant und ausgeführt werden
Menge: 0,000 lfdm

**2.04.040 Grundierung der Bodenfläche**
®Zur Staubbindung, Verfestigung, und Haftvermittlung
Auftragen der patentierten, wässrigen Grundierung
IMBERAL  Aquarol 10D im Streich-, Roll- oder
Spritzverfahren
Verbrauch:
IMBERAL® Aquarol 10D:  0,15-0,25 kg/m²
Menge: 0,000 m²

**2.04.050 Kratzspachtelung der Bodenfläche**
Dünnschichtiger Auftrag zum Verschließen von Poren
Verbrauch:
ÖKOPLAST® 2K 20B:  1 kg/m²
Menge: 0,000 m²

**2.04.060 Abdichtung der Bodenflächen**
Aufbringen der Abdichtungsmasse im Spachtel- oder
Spritzverfahren (hahne PP 99). Der Auftrag muss 2-lagig
erfolgen. In die erste Lage wird vollflächig eine
Verstärkungseinlage eingearbeitet
Mindestverbrauch gem. DIN 18195 Teil 6:
ÖKOPLAST® 2K 20B:  5,5 kg/m²
entspricht 4 mm Trockenschichtdicke
IMBERAL®  VE 89V:  1,05 m²/m²
Menge: 0,000 m²

**2.04.070 Schutzestrich Boden**
Nach vollständiger Durchtrocknung der Abdichtung
Verlegung einer doppellagigen PE-Folie als Schutz- und
Trennschicht. Anschließend Aufbringen eines
Schutzestrichs
Verbrauch:
PE-Folie:  2,1 m²/m²
Menge: 0,000 m²

**2.04.080 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL® RSB 55Z:  3,2 kg/m²
Menge: 0,000 m²

**2.04.090 Vorbereiten des Untergrundes**
Entfernen von Staub, Schmutz, Mörtelresten,
Sinterschichten u.a. haftungsvermindernden Teilen von
Wandflächen, Fundamentoberflächen und vorderkanten.
Offene Fugen und Ausbrüche >5 mm mit Sperrmörtel
schließen. Fasen aller Außenecken und kanten
Verbrauch:
INTRASIT SM 54Z:® 2 kg/l Hohlraum
INTRASIT® RZ1 55HSP:  1,75 kg/l Hohlraum
Menge: 0,000 kg

**2.04.100 Grundierung der Wandfläche**
®Zur Staubbindung, Verfestigung, und Haftvermittlung
Auftragen der patentierten, wässrigen Grundierung
IMBERAL  Aquarol 10D im Streich-, Roll- oder
Spritzverfahren
Verbrauch:
IMBERAL® Aquarol 10D:  0,15-0,25 kg/m²
Menge: 0,000 m²

**2.04.110 Hohlkehle**
®Anlegen von Hohlkehlen in allen Innenecken mit
INTRASIT SM 54Z oder  INTRASIT®  RZ1 55HSP. Eine
Flankenlänge von etwa 2 cm ist ausreichend.
Alternativ können die Hohlkehlen mit 2-komp.
standfesten hahne-Bitumen-Dickbeschichtungen ausgeführt
werden
Verbrauch:
INTRASIT FSM 55Z:® 2 kg/lfd.M.
INTRASIT RZ1 55HSP:® 1,75 kg/lfd.M.
Menge: 0,000 lfdm

**2.04.120 Kratz- und Füllspachtelung**
Dünnschichtiger Auftrag zum Verschließen von Poren
(Beton) bzw. Egalisierung profilierter Untergründe. Die
Vertiefungen müssen <5 mm sein
Verbrauch:
ÖKOPLAST® 2K 20B:  1 kg/m² bei Betonflächen
ÖKOPLAST® 2K 20B:  1-3 kg/m² bei Mauerwerk
Menge: 0,000 m²

**2.04.130 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**2.04.140 Bewegungsfugen im Wandbereich**
*** Bedarfsposition mit GB
Das Fugenband wird an der Wand fixiert und die
Polyestervlieseinlage mit ÖKOPLAST® 2K 20B auf der Wand
verklebt und später in die Flächenabdichtung
eingebunden. Das Band sollte die Fuge schlaufenförmig
überdecken, so das Bewegungen oder Setzungen des
Untergrundes nicht auf die Abdichtungslage übertragen
werden
Verbrauch:
ÖKOPLAST® 2K 20B:  1 kg/lfd.M.
IMBERAL FAB 89ZH:® 1 m/lfd.M
Menge: 0,000 lfdm

**2.04.150 Abdichtung der Wandfläche**
Aufbringen der Abdichtungsmasse im Spachtel- oder
Spritzverfahren (hahne PP 99). Der Auftrag muss 2-lagig
erfolgen. In die erste Lage wird vollflächig eine
Verstärkungseinlage eingearbeitet
Mindestverbrauch gem. DIN 18195 Teil 6:
ÖKOPLAST® 2K 20B:  5,5 kg/m²
entspricht 4 mm Trockenschichtdicke
IMBERAL®  VE 89V:  1,05 m²/m²
Menge: 0,000 m²

**2.04.160 Schutz und Dränschicht Wand**
Schutzschicht nach vollständiger Durchtrocknung der
Flächenabdichtung aus einer mit Gleitvlies versehenen
Noppenbahn aus Polystyrol vorschriftsmäßig anbringen
Verbrauch:
IMBERAL Multidrain 89V:® 1,05 m²/m²
IMBERAL AS Multidrain 89V:® 1 m/lfd.M.
Menge: 0,000 m²

**2.04.170 Perimeterdämmung Wand**
*** Grundposition ZZ 000.0
Alternativ können Perimeterdämmplatten die keine
punktuelle Belastung auf die Abdichtung ausüben mit 2-
komp. standfester Hahne-Bitumen-Dickbeschichtung auf
die vollständig abgetrocknete Abdichtungsschicht
verklebt werden. Im Hohlkehlenbereich muss ein
Anschrägen der Platten erfolgen. Eine mechanische
Beanspruchung der Hohlkehle, z.B. durch
Schubspannungen, ist auszu-schließen
Verbrauch:
ÖKOPLAST® 2K 20B:  2-4 kg
Menge: 0,000

#### 2.05 ÖKOPLAST PS 90B Teil 4

**2.05.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000

**2.05.020 Wandquerschnittsabdichtung gem. DIN 18195**
Die Horizontalabdichtung erfolgt in allen aufgehenden
Wänden. Die Abdichtung sollte auf der Bodenplatte oder
auf der ersten Steinlage verlegt werden. Als Abdichtung
können Bitumen-Dachdichtungsbahnen, Bitumen-Dachbahnen
bzw. Kunststoff-Dichtungsbahnen (müssen
bitumenverträglich sein) eingesetzt werden
Menge: 0,000 m²

**2.05.030 Wandquerschnittsabdichtung gem. Planungsrichtlinie**
*** Grundposition ZZ 000.0
Horizontalabdichtung auf der Bodenplatte unterhalb der
ersten Steinlage. Bei Außenwänden Überstand der
Abdichtung ca. 10 cm nach innen, und außen fortlaufend
über die Fundamentvorderkante etwa 10 cm auf die
Stirnfläche führen. Der Auftrag erfolgt in 2
Arbeitsgängen. Abweichend von der DIN 18195 kommen,
aufgrund der besseren Einbindung in die
anzuschließenden Abdichtungslagen, 2-komp. flexible
Dichtungsschlämmen zum Einsatz
Verbrauch:
INTRASIT® Poly-C1 54Z:  3,5 kg/m²
IMBERAL RSB 55Z:® 3,2 kg/m²
Menge: 0,000

**2.05.040 Bewegungsfugen im Boden**
*** Bedarfsposition mit GB
®Bewegungsfugen in der Bodenplatte mit
bitumenverträglichem Fugenabdeckband in 240 mm Breite
abdichten. Den Polyestervliesrand mit ÖKOPLAST® PS 90B
aufkleben und später in die Flächenabdichtung
einbinden. In Sonderfällen (hohe Zugkräfte) kann das
Band mit HADAPLAN T2 12E Bauharz aufgeklebt werden
Verbrauch:
ÖKOPLAST® PS 90B: ca.  1 l/lfd.M. Fugenband
IMBERAL FAB 89ZH:® 1 m/lfd.M.
Menge: 0,000 lfdm

**2.05.050 Vorbereiten des Untergrundes**
Entfernen von Staub, Schmutz, Mörtelresten,
Sinterschichten u.a. haftungsvermindernden Teilen von
Wandflächen, Fundamentoberflächen und vorderkanten.
Offene Fugen und Ausbrüche >5 mm mit Sperrmörtel
schließen. Fasen aller Außenecken und kanten
Verbrauch:
INTRASIT SM 54Z:® 2 kg/l Hohlraum
INTRASIT RZ1 55HSP:® 1,75 kg/l Hohlraum
Menge: 0,000 kg

**2.05.060 Hohlkehle**
®Anlegen von Hohlkehlen in allen Innenecken mit
INTRASIT SM 54Z oder  INTRASIT®  RZ1 55HSP. Eine
Flankenlänge von etwa 2 cm ist ausreichend.
Alternativ können die Hohlkehlen mit 2-komp.
standfesten hahne-Bitumen-Dickbeschichtungen ausgeführt
werden
Verbrauch:
INTRASIT SM 54Z:® 2 kg/lfd.M.
INTRASIT RZ1 55HSP:® 1,75 kg/lfd.M.
Menge: 0,000 lfdm

**2.05.070 Zwischenabdichtung**
*** Bedarfsposition mit GB
Bei Gefahr der negativen Wasserbelastung auf KMB kann
eine Zwischenabdichtung aus mineralischer oder
flexibler Dichtungsschlämme erfolgen
Verbrauch:
Mineralische Dichtungsschlämme
INTRASIT® DS2 54Z:  4 kg/m²
Flexible Dichtungsschlämmen
INTRASIT® Poly-C1 54Z, INTRASIT®  Poly-C2 54Z,
INTRASIT 1KFlex 54Z:® ca. 3,5 kg/m²
Sulfatbeständige Dichtungsschlämme
INTRASIT® DS1 54Z:  3 kg/m²
Reaktivabdichtung
IMBERAL RSB 55Z:® 3,2 kg/m²
Menge: 0,000 m²

**2.05.080 Grundierung der Wandfläche**
®Zur Staubbindung, Verfestigung, und Haftvermittlung
Auftragen der patentierten, wässrigen Grundierung
IMBERAL  Aquarol 10D im Streich-, Roll- oder
Spritzverfahren
Verbrauch:
IMBERAL® Aquarol 10D:  0,15-0,25 kg/m²
Menge: 0,000 m²

**2.05.090 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL RSB 55Z:® 3,2 kg/m²
Menge: 0,000 m²

**2.05.100 Kratz- und Füllspachtelung**
Dünnschichtiger Auftrag zum Verschließen von Poren
(Beton), bzw. Egalisierung profilierter Untergründe.
Die Vertiefungen müssen <5 mm sein
Verbrauch:
ÖKOPLAST® PS 90B:  1 l/m² bei Betonflächen
ÖKOPLAST® PS 90B:  1-3 l/m² bei Mauerwerk
Menge: 0,000 m²

**2.05.110 Einbinden von Durchdringungen**
*** Bedarfsposition mit GB
Rohre hohlkehlenartig mit Gewebestreifen eindichten.
Einklemmfolien und Tellerrandanschlüsse ebenfalls mit
Gewebe verstärken und eindichten
Menge: 0,000 Stck

**2.05.120 Bewegungsfugen im Wandbereich**
*** Bedarfsposition mit GB
Das Fugenband aus dem Bereich der Bodenplatte
weiterführen, und die kaschierten
Polyestervlieseinlagen mit ÖKOPLAST® PS 90B auf die
Wandflächen verkleben und später in die
Flächenabdichtung einbinden
Verbrauch:
ÖKOPLAST® PS 90B:  ca. 1 l/lfd.M. Fugenband
IMBERAL FAB 89 ZH:® 1 m/lfd.M.
Menge: 0,000 lfdm

**2.05.130 Abdichtung der Wandfläche**
Aufbringen der Abdichtungsmasse im Spachtel- oder
Spritzverfahren (hahne PP 99). Der Auftrag muss 2-lagig
erfolgen, kann jedoch frisch in frisch durchgeführt
werden
Mindestverbrauch gem. DIN 18195 Teil 4:
ÖKOPLAST® PS 90B:  3,4 kg/m²
entspricht 3 mm Trockenschichtdicke
Menge: 0,000 m²

**2.05.140 Schutz und Dränschichten**
Schutzschicht nach vollständiger Durchtrocknung der
Flächenabdichtung aus einer mit Gleitvlies versehenen
Noppenbahn vorschriftsmäßig anbringen und verwahren.
Die Bahn muss in die Ringdrainage eingebunden werden
Verbrauch:
IMBERAL Multidrain 89V:® 1,05 m²/m²
IMBERAL AS Multidrain 89V:® 1 m/lfd.M.
Menge: 0,000 m²

**2.05.150 Schutz und Dränschichten**
*** Grundposition ZZ 000.0
®Alternativ können Polystyroldränplatten,
Perimeterdämmplatten o.ä. Schutzplatten, die keine
punktuelle Belastung auf die Abdichtung ausüben mit
ÖKOPLAST® PS 90B oder IMBERAL  BEP-F 20B auf die
vollständig abgetrocknete Abdichtungsschicht verklebt
werden. Im Bereich der Hohlkehle muss ein Anschrägen
der Platten erfolgen. Eine mechanische Beanspruchung
der Hohlkehle z.B. durch Schubspannungen ist
auszuschließen
Verbrauch:
ÖKOPLAST® PS 90B:  1,5 l/m²
bei punktweiser Verklebung
IMBERAL® BEP-F 20B:  1,5 Kg/m²
bei punktweiser Verklebung
Menge: 0,000

**2.05.160 Vorbereiten des Untergrundes**
Entfernen von Staub, Schmutz, Mörtelresten, Graten,
Sinterschichten u.a. haftungsvermindernden Teilen von
der Bodenplattenoberfläche
Menge: 0,000 m²

**2.05.170 Kratzspachtellung der Bodenfläche**
Dünnschichtiger Auftrag zum Verschließen von Poren
Verbrauch:
ÖKOPLAST® PS 90B:  1 l/m²
Menge: 0,000 m²

**2.05.180 Abdichtung der Bodenfläche**
Aufbringen der Abdichtungsmasse im Spachtel- oder
Spritzverfahren (hahne PP 99). Der Auftrag muss 2-lagig
erfolgen, kann jedoch frisch in frisch durchgeführt
werden
Mindestverbrauch gem. DIN 18195 Teil 4:
ÖKOPLAST® PS 90B:  3,4 l/m²
entspricht 3 mm Trockenschichtdicke
Menge: 0,000 m²

**2.05.190 Fußbodenaufbau**
Nach vollständiger Durchtrocknung der Abdichtungslage
Auflegen einer bitumenverträglichen Gleitfolie als
Schutz-und Trennlage. Anschließend kann weiterer Aufbau
erfolgen
Verbrauch:
PE-Folie:  2,1 m²/m²
Menge: 0,000 m²

#### 2.06 ÖKOPLAST PS 90B Teil 6

**2.06.010 Vorbemerkung**
Dieses Musterleistungsverzeichnis erhebt keinen
Anspruch auf Vollständigkeit. Bei der Kostenkalkulation
hat der Verwender des Musterleistungsverzeichnisses
objektbezogene Gegebenheiten und ggf. nicht aufgeführte
Nebenarbeiten zu berücksichtigen. Haftungsansprüche
gegenüber dem Verfasser oder dem Hersteller bestehen
nicht und können nicht geltend gemacht werden.
Bezugsquelle und technische Beratung unter:
Heinrich Hahne GmbH &Co KG, Heinrich-Hahne-Weg 11,
45711 Datteln, Tel. 02363/566322, info@hahnebautenschutz.de
Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000

**2.06.020 Vorbereiten des Untergrundes**
Entfernen von Staub, Schmutz, Mörtelresten, Graten,
Sinterschichten u.a. haftungsvermindernden Teilen von
der Bodenplattenoberfläche
Menge: 0,000 m²

**2.06.030 Bewegungsfugen im Boden**
*** Bedarfsposition mit GB
Bei zu erwartendem aufstauenden Sickerwasser sind
Bewegungsfugen in der Bodenfläche zu vermeiden. Sollten
hier Fugen angeordnet werden, so ist dies eine
Sonderbauweise. Die erforderliche Abdichtungsmaßnahme
muss objektspezifisch geplant und ausgeführt werden
Menge: 0,000 lfdm

**2.06.040 Grundierung der Bodenfläche**
®Zur Staubbindung, Verfestigung, und Haftvermittlung
Auftragen der patentierten, wässrigen Grundierung
IMBERAL  Aquarol 10D im Streich-, Roll- oder
Spritzverfahren
Verbrauch:
IMBERAL® Aquarol 10D:  0,15-0,25 kg/m²
Menge: 0,000 m²

**2.06.050 Kratzspachtelung der Bodenfläche**
Dünnschichtiger Auftrag zum Verschließen von Poren
Verbrauch:
ÖKOPLAST® PS 90B:  1 l/m²
Menge: 0,000 m²

**2.06.060 Abdichtung der Bodenfläche**
Aufbringen der Abdichtungsmasse im Spachtel- oder
Spritzverfahren (hahne PP 99). Der Auftrag muss 2-lagig
erfolgen. In die erste Lage wird vollflächig eine
Verstärkungseinlage eingearbeitet
Mindestverbrauch gem. DIN 18195 Teil 6:
ÖKOPLAST® PS 90B:  4,5 kg/m²
entspricht 4 mm Trockenschichtdicke
IMBERAL®  VE 89V:  1,05 m²/m²
Menge: 0,000 m²

**2.06.070 Schutzestrich Boden**
Nach vollständiger Durchtrocknung der Abdichtung
Verlegung einer doppellagigen PE-Folie als Schutz- und
Trennschicht. Anschließend Aufbringen eines
Schutzestrichs
Verbrauch:
PE-Folie:  2,1 m²/m²
Menge: 0,000 m²

**2.06.080 Abdichtung des Spritzwasserbereichs**
*** Bedarfsposition mit GB
Spritzwasserbereich mit starren oder flexiblen
Dichtungsschlämmen abdichten sofern ein Putzsockel
vorgesehen ist. Der Schlämmaufrag erfolgt von mind. 30
cm oberhalb GOK, bis ca. 20 cm unterhalb GOK
Verbrauch:
Mineralische Dichtungsschlämme
INTRASIT® DS2 54Z:  4 kg/m²
Flexible Dichtungsschlämmen
INTRASIT® Poly-C1 54Z, INTRASIT®  Poly-C2 54Z,
INTRASIT 1KFlex 54Z:® ca. 3,5 kg/m²
Sulfatbeständige Dichtungsschlämme
INTRASIT® DS1 54Z:  3 kg/m²
Reaktivabdichtung
IMBERAL® RSB 55Z:  3,2 kg/m²
Menge: 0,000 m²

**2.06.090 Vorbereiten des Untergrundes**
Entfernen von Staub, Schmutz, Mörtelresten,
Sinterschichten u.a. haftungsvermindernden Teilen von
Wandflächen, Fundamentoberflächen und vorderkanten.
Offene Fugen und Ausbrüche >5 mm mit Sperrmörtel
schließen. Fasen aller Außenecken und kanten
Verbrauch:
INTRASIT SM 54Z:® 2 kg/l Hohlraum
INTRASIT® RZ1 55HSP:  1,75 kg/l Hohlraum
Menge: 0,000 kg

**2.06.100 Grundierung der Wandfläche**
®Zur Staubbindung, Verfestigung, und Haftvermittlung
Auftragen der patentierten, wässrigen Grundierung
IMBERAL  Aquarol 10D im Streich-, Roll- oder
Spritzverfahren
Verbrauch:
IMBERAL® Aquarol 10D:  0,15-0,25 kg/m²
Menge: 0,000 m²

**2.06.110 Hohlkehle**
®Anlegen von Hohlkehlen in allen Innenecken mit
INTRASIT SM 54Z oder  INTRASIT®  RZ1 55HSP. Eine
Flankenlänge von etwa 2 cm ist ausreichend.
Alternativ können die Hohlkehlen mit 2-komp.
standfesten hahne-Bitumen-Dickbeschichtungen ausgeführt
werden
Verbrauch:
INTRASIT FSM 55Z:® 2 kg/lfd.M.
INTRASIT RZ1 55HSP:® 1,75 kg/lfd.M.
Menge: 0,000 lfdm

**2.06.120 Kratz- und Füllspachtelung**
Dünnschichtiger Auftrag zum Verschließen von Poren
(Beton) bzw. Egalisierung profilierter Untergründe. Die
Vertiefungen müssen <5 mm sein
Verbrauch:
ÖKOPLAST® PS 90B:  1 l/m² bei Betonflächen
ÖKOPLAST® PS 90B:  1-3 l/m² bei Mauerwerk
Menge: 0,000 m²

**2.06.130 Einbinden von Durchdringungen**
*** Bedarfsposition mit GB
Rohre hohlkehlenartig mit Gewebestreifen eindichten.
Einklemmfolien und Tellerrandanschlüsse ebenfalls mit
Gewebe verstärken und eindichten.
Durchdringungen wie oben beschrieben dürfen nur im
Bereich Bodenfeuchtigkeit ausgeführt werden. Rohr-
und/oder Kabeldurchführungen im Bereich aufstauendes
Sickerwasser müssen mit Hilfe von Los-
/Festflanschkonstruktionen ausgebildet werden. Z.B
Rohrdurchführungen der Firma Krasemann GmbH &Co.KG, Max
-Planck-Straße 2, 46414 Rhede
Menge: 0,000 Stck

**2.06.140 Bewegungsfugen im Wandbereich**
*** Bedarfsposition mit GB
Das Fugenband wird an der Wand fixiert und die
Polyestervlieseinlage mit ÖKOPLAST® PS 90B auf der Wand
verklebt und später in die Flächenabdichtung
eingebunden. Das Band sollte die Fuge schlaufenförmig
überdecken, so das Bewegungen oder Setzungen des
Untergrundes nicht auf die Abdichtungslage übertragen
werden
Verbrauch:
ÖKOPLAST® PS 90B:  1 l/lfd.M.
IMBERAL FAB 89ZH:® 1 m/lfd.M
Menge: 0,000 lfdm

**2.06.150 Abdichtung der Wandfläche**
Aufbringen der Abdichtungsmasse im Spachtel- oder
Spritzverfahren (hahne PP 99). Der Auftrag muss 2-lagig
erfolgen. In die erste Lage wird vollflächig eine
Verstärkungseinlage eingearbeitet
Mindestverbrauch gem. DIN 18195 Teil 6:
ÖKOPLAST® PS 90B:  4,5 l/m²
entspricht 4 mm Trockenschichtdicke
IMBERAL®  VE 89V:  1,05 m²/m²
Menge: 0,000 m²

**2.06.160 Schutz und Dränschicht Wand**
Schutzschicht nach vollständiger Durchtrocknung der
Flächenabdichtung aus einer mit Gleitvlies versehenen
Noppenbahn aus Polystyrol vorschriftsmäßig anbringen
Verbrauch:
IMBERAL Multidrain 89V:® 1,05 m²/m²
IMBERAL AS Multidrain 89V:® 1 m/lfd.M.
Menge: 0,000 m²

**2.06.170 Perimeterdämmung Wand**
*** Grundposition ZZ 000.0
Alternativ können Perimeterdämmplatten die keine punktuelle Belastung auf die Abdichtung ausüben mit 2-komp.
standfester Hahne-Bitumen-Dickbeschichtung auf die
vollständig abgetrocknete Abdichtungsschicht verklebt
werden. Im Hohlkehlenbereich muss ein Anschrägen der
Platten erfolgen. Eine mechanische Beanspruchung der
Hohlkehle z.B. durch Schubspannungen ist auszuschließen
Verbrauch:
ÖKOPLAST® PS 90B:  2-4 l
Menge: 0,000

USt %: 19,00
